# Erlebnisbad-Los 10 Metallbauarbeiten, Glasbau inne
Angebotsaufforderung (GAEB DA XML 3.3, DA83)
Projekt: 2026GM01
Währung: EUR
Vergabeart: Öffentliche Ausschreibung
Eröffnung: 09.04.2026 08:00:00
Ende der Zuschlagsfrist: 08.05.2026
Abgabeort: Elektronisch über Vergabemarktplatz Brandenburg; Stadt Senft
Ausführungsbeginn: 01.06.2026
Ausführungsende: 01.03.2027
Erstellt mit: GXML Toolbox V3.3 R20220330, ORCA AVA 27 27.00.00, 11.03.2026

## 10 Metallbauarbeiten / Glasbau innen

### Titel 00 Vorbemerkungen

*Hinweis: Kurzbeschreibung der Baumaßnahme*
Die Stadt Senftenberg plant die Sanierung und
Modernisierung des Erlebnisbades einschließlich der
technischen Anlagen mit dem Neubau eines
Erschließungs- und Funktionstraktes sowie der
Außenanlagen.
Die Baumaßnahmen sollen zeitgleich ausgeführt werden.

Das Erlebnisbad in seiner jetzigen Form besteht aus
mehreren Gebäudeabschnitten und im Norden grenzt das
Fitnessstudio Sakura, in Teilbereichen direkt mit einer
baulichen Verbindung, an das Bad an.
Den Kern des Gebäudekomplexes bildet die Schwimmhalle
mit einer Stahlskelettkonstruktion, welche als
Typenbau "Typ Anklam" 1971 errichtet wurde.
In den Jahren 1994- 1996 wurde die Halle grundhaft
saniert, um den Erlebnisbereich und das Eingangsgebäude
erweitert und die Freiflächen erhielten ihr heutiges
Aussehen.

Sanierungsziel:
Mit der geplanten Sanierung und Modernisierung sollen
die vorhandenen funktionalen, baulichen und technischen
Defizite und Mängeln beseitigt bzw. deutlich reduziert
werden.

Neubau Erschließung- und Funktionstrakt (neue Halle: NH, Gebäudeteil III):
- Errichtung eines 2- geschossigen Neubaus in
Massiverbauweise mit Flachgründung und geneigtem
Flachdach. Das UG wurde als Rohbau bereits in einem vorangegangenen Bauabschnitt realisiert.
Das Erdgeschoss muss im Zuge dieser Ausschreibung noch errichtet werden. Schnittstelle: OK Decke KG
- Einbau eines Lastenaufzuges

Sanierung und Modernisierung im Bestand (alte Halle: AH, Gebäudeteil I und Erlebnisbereich: EB, Gebäudeteil II):
- Erneuerung Schwimmerbecken
Fassade
- Rückbau und Erneuerung der WDVS- Fassade
- Rückbau und Erneuerung der Pfosten- Riegel- Fassade,
Fenster, Türen
- Rückbau und Erneuerung der Dacheindeckung,
Dachklempner Schwimmhallendach
- Instandsetzung Metalldach Erlebnisbereich
- Sanierung und Erweiterung der Sanitärspange
- Sanierung und Umbau Wartebereich
- Sanierung Kinder- und Erlebnisbecken
- Rückbau und Erneuerung der Boden- und Wandfliesen
- Rückbau und Erneuerung von Unterhangdecken
- Sanierung von Metall- und Holzoberflächen
- Rückbau und Erneuerung aller haustechnischen Anlagen
HLS
- Rückbau und Erneuerung Elt/- TK/- IT Anlagen
- Einbau einer Gebäudeautomation
Baulicher Brandschutz/ Energetische Verbesserung
- Brandschutztechnische Ertüchtigung nach Vorgabe des
BSK
- Energetische Ertüchtigung nach Vorgabe Bauphysik/
GEG- Nachweis

Gebäudedaten:
Neubau Funktionstrakt (Neuer Anbau (NA) Gebäudeteil III): 2 Vollgeschosse
Gebäudeabmessungen:
  Länge:  ca.  30 m
  Breite:  ca.  16 m
  Höhe:  ca.  6  m (ab OKF EG- Hochpunkt)
Grundflächen/- Rauminhalte:
  BGF UG:  ca.  450 m²
  BGF EG:  ca.  470 m²
  BRI UG:  ca. 1.700 m³
  BRI EG:  ca. 2.100 m³

Sanierung Bestandsgebäude (teilunterkellert) Alte Halle (AH) - Gebäudeteil I und Erlebnisbereich (EB) Gebäudeteil II): 2 Vollgeschosse
Gebäudeabmessungen:
  Länge:  ca.  45 m
  Breite:  ca.  54 m
  Höhe:  ca.  bis 8  m (ab OKF EG- Hochpunkt)
Grundflächen/- Rauminhalte:
  BGF UG:  ca. 1.500 m²
  BGF EG:  ca. 1.900 m²
  BRI UG:  ca. 3.200 m³
  BRI EG:  ca. 10.100 m³

*Hinweis: Allgemeine Vorbemerkungen*
1.1 Allgemeine Angaben
Der Wortlaut des vom Auftraggeber übergebenen Leistungsverzeichnisses ist verbindlich. Das gilt auch dann, wenn der Auftragnehmer selbst Kurzfassungen verwendet sowie für vorgesehene Alternativpositionen.

Ist im LV vorgegeben, auf welche Art und Weise die Leistung zu erbringen ist, so ist der AN daran gebunden. Anderenfalls hat der AN die technologische Ausführung seiner Arbeiten selbst zu wählen und grundsätzlich mit der Bauleitung abzustimmen. Dabei ist Rücksicht auf andere gleichzeitig oder anschließend tätige Gewerke sowie die Vorleistungen zu nehmen.

1.2 Arbeitsabschnitte
Bei der Ausführung des vertraglichen Leistungsumfanges ist gesamtablauftechnisch und auf Grund der engen Fristsetzung zwingend eine kontinuierliche und durchgängige Baudurchführung zu sichern.
Für einzelne, in sich geschlossene Leistungsbereiche ist jedoch von einer abschnittsweisen Bauausführung auszugehen.
Auf Grund der technologischen und zeitlichen Abhängigkeiten der gleichzeitig durchgeführten
Arbeiten sowie material-technologisch bedingter Austrocknungs-oder Erhärtungszeiten, müssen
zeitliche Unterbrechnungen für einzelne
Leistungsbereiche und Arbeiten berücksichtigt werden.Insbesondere betrifft dies:
Einrichten der Baustelle; Vorhalten ggf. Umsetzen über die Bauzeit * Räumen bzw. Rückbau der Baustelle. Aufwendungen für ein diesbezüglich mehrfaches Besetzen und Einrichten der Baustellen je nach Erfordernis sind in der Preisbildung zu berücksichtigen. Eine gesonderte Vergütung erfolgt hierfür nicht!

Genauere und konkrete Festlegungen zur Regelung zeitlichen Regelung der Arbeiten sowie zum Bauablauf und Terminen sind in den ZTV's - Bauablauf / Termine / Regelungen zur Arbeitszeit festgeschrieben.

- Die Arbeiten sind termingemäß auszuführen. Es sind die bei der Auftragserteilung oder in der Folgezeit schriftlich festgesetzten Termine maßgebend und gemäß aktuellem Bauzeitenplan einzuhalten. In dem der Ausführung zugrundeliegenden Terminplan sind die üblicherweise zu erwartenden Ausfalltage zu berücksichtigen.

- Spätestens 14 Kalendertage nach Auftragserteilung hat der Auftragnehmer einen auf der Grundlage des Projektablaufplanes bzw. der vereinbarten Vertragstermine abgestimmten Terminplan für die ausgeschriebenen und beauftragten Leistungen aufzustellen und mit dem Auftraggeber bzw. der Projektleitung noch einmal abzustimmen. Dieser detailierte Terminplan, der auch den Personaleinsatz enthalten muss, wird nach Bestätigung durch den Auftraggeber Vertragsbestandteil.

- Auf der Grundlage des abgestimmten Bauablaufplanes hat der Auftragnehmer die täglichen Arbeitsabläufe rechtzeitig und ständig mit der örtlichen Bauleitung abzustimmen, um Überschneidung mit Leistungen anderer Unternehmen und Störungen im Gesamtablauf zu vermeiden. Insoweit sind hinsichtlich der Reihenfolge der Arbeiten die Anweisungen der Bauleitung zu beachten.

- Regelmäßige Terminabstimmungen und erforderliche Anpassungen im Bauablauf erfolgen in der turnusmäßigen wöchentlichen Bauberatung. Der Auftragnehmer ist zur Teilnahme an diesen Beratungen vertraglich verpflichtet. Die hier getroffenen gemeinsamen Vereinbarungen gelten als vertragsrechtlich verbindliche Festlegung.

- Glaubt der Auftragnehmer, durch bauherrnseitig verursachte Umstände, durch das langsame Fortschreiten anderer Arbeiten oder aus einem anderen Grunde in der termingerechten Fertigstellung seiner Leistungen behindert zu sein, so hat er dem Auftraggeber sofort hier von schriftlich zu unterrichten. Die Behinderungen müssen von der Bauleitung täglich bestätigt werden. Ohne dieser vertragsgerecht klar geregelten Vorgehensweise bestehen keine Anrechte auf Verlängerungen von Ausführungsfristen oder Schadensersatzforderungen für etwaig entstandene bzw. entstehende Wartezeiten, zusätzliche An- und Abreisekosten, Umlagerung von Materialien oder sonstigen Folgekosten.

2. Baustelleneinrichtung

Grundlage für die Einordnung der Baustelleneinrichtung sowie die Organisation des Baustellenverkehrs ist der Baustelleneinrichtungsplan des Planungsbüros.

Standorte für Großgeräte, Maschinen, Krananlagen sowie Fördereinrichtungen, Hebezeuge und weitere Hilfsmittel sind zwingend und immer mit der verantwortlichen Bauleitung abzustimmen.

Als sanitäre Einrichtung stehen Sanitärcontainer zur Verfügung. Es ist durch den AN sicherzustellen, dass die Nutzung dieser Einrichtungen sorgsam und sauber erfolgt. Ist festzustellen, dass die Räumlichkeiten und Einrichtungen stark verschmutzt, werden und eine unsachgemäße Nutzung seitens des AN dieses Loses erfolgt, werden diesbezügliche Folgekosten (zusätzliche Reinigungen, Instandsetzungskosten) zu seinen Lasten berechnet (Verursacherprinzip).

3. Abfall- und Schuttbeseitigung, Entsorgung und Recycling

Anfallendes Restmaterial, Verpackungsmaterialien, Müll und anderweitiger Bauschutt sind täglich vom Auftragnehmer von der Baustellen zu beräumen. Diese Stoffe sind in Container oder anderweitige Behälter des AN zu laden anschließend abzutransportieren.
Die Aufwendungen hierfür sind in die Einheitspreise einzurechnen.

Die Kosten für die Entsorgung der beschriebenen Materialien (Container, Transportkosten und Kippgebühren) trägt der AN selbst und werden nicht gesondert vergütet.

4. Eignungs- und Gütenachweise

Für die in den Bietereintragungen angebebenen Produkte, ist der Auftragnehmer verpflichtet, den Nachweis der Eignung und der Gleichwertigkeit der eingesetzten Produkte und Baustoffe mit der Angebotsabgabe
an Hand von bauaufsichtlichen Zulassungen, Prüfzeugnissen, Mustern usw. ohne gesonderte Vergütung nachzuweisen.

5. Schlechtwetterbau

Der Auftragnehmer hat bei der Kalkulation die geplante Ausführungszeit zu berücksichtigen und die ggf. für
seine Bauleistung erforderlichen Maßnahmen zum Schlechtwetterbau in die Einheitspreise
einzukalkulieren. Es ist dabei insbesondere in dieser sommerlichen Witterungsperiode mit typischen Ereignissen wie Starkregen, Gewitter und Starkwinden bis Stürmen zu rechnen. Gleichzeit mit üblichen und durchaus auch länger anhaltenden Regenereignissen. Entsprechende Schutzmaßnahmen sind einzuplanen und vorzusehen.

6. Ausführungsunterlagen

6.1. Vom Auftraggeber zur Verfügung gestellte Unterlagen

Nach Auftragserteilung erhält der Auftragnehmer vom Bauherren Planungsunterlagen der im LV beschriebenen Bauleistungen zur Verfügung gestellt. Ausführungszeichnungen werden durch das Planungsbüro in digital als ausdruckbare pdf Dateien (falls erforderlich dwg Dateien) übergeben.
Aufwendungen für Ausgaben in Papierform und Vervielfältigungen hat der Auftragnehmer zu berücksichtigen / zu kalkulieren. Die Art und Anzahl der Vervielfältigung sämtlicher Zeichnungen obliegt dem AN selbst.

6.2 Informationspflicht des Auftragnehmers
Der Bieter hat alle, ihm für die Erarbeitung des Angebotes zur Verfügung gestellten Unterlagen zu prüfen, die Plausibilitätskontrolle durchzuführen und Unklarheiten sowie Differenzen vor Angebotsabgabe mit dem Auftraggeber bzw. dem Planungsbüro zu klären.

Der Bieter ist aufgefordert, sich mit der Situation und den örtlichen Baubedingungen vertraut zu machen, um Irrtümer und Auslassungen im Angebot zu vermeiden.

Es wird dem Bieter empfohlen, sich vor Angebotsabgabe über:
Art und Umfang der Baumaßnahme, Zu- und Abfahrtsmöglichkeiten zum Baugelände
sowie Ver- und Entsorgungsmöglichkeiten, den örtlichen Gegebenheiten des Baugeländes,
behördlich angeordnete Ruhezeiten, die Lage und Dimension der im Baubereich befindlichen Ver- und Entsorgungsleitungen, öffentlicher und privater Versorgungsträger und die mit der Ausführung seiner Leistungen zwangsläufig erforderlichen Nebenleistungen vertraut zu machen.

Der Auftragnehmer kann sich nach Angebotsabgabe und nach Zuschlagserteilung nicht darauf berufen, er hätte die Beurteilung aller mit der Ausführung seiner Leistungen erforderlichen Maßnahmen nicht ausreichend erkennen können.

Der Auftragnehmer hat stets dafür zu sorgen, dass gültige bzw. genehmigte Zeichnungen für die Ausführung auf der Baustelle zur Verfügung stehen. Gültig bzw. genehmigt sind Zeichnungen, wenn sie vom Entwurfverfasser bestätigt sind.

Der Auftragnehmer hat eventuelle Unstimmigkeiten und Unklarheiten vor der Ausführung der Arbeiten rechtzeitig und schriftlich vorzutragen. Für die konstruktiv und sachgemäß richtige Ausführung der Arbeiten ist der Unternehmer allein verantwortlich.

Vor Beginn der Leistungen sind sämtliche Planmaße vom Auftragnehmer zu prüfen und Fehler oder Mängel richtigzustellen.

6.3 Vom Auftragnehmer zu erstellende Unterlagen
Die nach VOB Teil C bzw. entsprechend den Leistungsverzeichnissen oder Zusätzlichen Technischen Vertragsbedingungen zu erstellenden Nachweise, hat der Auftragnehmer unmittelbar nach Auftragserteilung zu fertigen und rechtzeitig, jedoch spätestens 3 Wochen nach Auftragserteilung zu liefern.

*Hinweis: REFERENZEN ALS NACHWEIS ZUR EIGNUNG*
Referenzanlagen als Nachweis zur Eignung:

Der Bieter hat als Nachweis seiner wirtschaftlichen und technischen Leistungsfähigkeit zwei Referenzanlagen von Fassaden- und Metallbauarbeiten anzugeben. Davon muss mind. eine Referenz zu Fassaden- und Metallbauarbeiten definitiv in öffentlichen Schwimmbädern im Zeitraum 2019 bis 2025 im EU-Raum durch den Bieter selbst, errichtet bzw. ausgeführt worden sein, und über eine erfolgreiche auftraggeberseitige Abnahme verfügen.
Eine weitere Referenz muss in ähnlicher Bauweise erfolgt sein.

Referenzen ohne diese Unterlagen werden nicht gewertet. Auflistung von mindestens zwei nach dem gewählten System gebauten Referenzanlagen:

Ihre Eintragungen nehmen Sie bitte in der Datei "Anlage 1_Eignungskriterien Referenzen" vor.

Referenzanlage 1:

Errichtungszeitraum :
Objektgröße / Wasserfläche:
Kontaktanschrift:
Kurzbeschreibung Leistungsumfang:

Referenzanlage 2:

Errichtungszeitraum:
Objektgröße / Wasserfläche:
Kontaktanschrift:
Kurzbeschreibung Leistungsumfang:

*Hinweis: ANGABEN ZUR SYSTEMBESCHREIBUNG DES BIETERS*
Als Planungsgrundlage wurden Profilsysteme von SCHÜCO genutzt.
Dem Bieter wird freigestellt, zu der ausgeschriebenen Konstruktion gleichwertige Konstruktionen anzubieten.
Zur Gewährleistung einer umfassenden Kompatibilität, so wie zur Minimierung der Ansprechpersonen, wird Wert darauf gelegt, dass alle Konstruktionen von einem Systemhersteller stammen.
Zur Prüfung der Gleichwertigkeit der angebotenen mit der vorgegebenen Konstruktion sind Detailzeichnungen aller betreffenden Punkte, Muster und System-Prüfzeugnisse vorzulegen.
Ihre Eintragungen nehmen Sie bitte in Anlage 2_Bieterangaben allg. Vorbemerkungen vor.

PFOSTEN-RIEGEL-FASSADE INNEN WINDFANG :
geplanter Hersteller
geplantes Produkt: Schüco FWS 50 (oder gleichwertiges)

Angaben des Bieters
Hersteller: Anlage 2_Bieterangaben allg. Vorbemerkungen
Produkt: Anlage 2_Bieterangaben allg. Vorbemerkungen

EINSATZ-SCHIEBETÜR INNEN WINDFANG :
geplanter Hersteller
geplantes Produkt: GEZE Slimdrive SL NT(oder gleichwertiges)

Angaben des Bieters
Hersteller: Anlage 2_Bieterangaben allg. Vorbemerkungen
Produkt: Anlage 2_Bieterangaben allg. Vorbemerkungen

GLASLIEFERANT
Angebotener Hersteller: Anlage 2_Bieterangaben allg. Vorbemerkungen
EINSATZ-SCHIEBETÜR AUSSEN IN BESTEHENDE PRK:
geplanter Hersteller: GEZE
geplantes Produkt: Slimdrive SL-RC2 (oder gleichwertiges)

Angaben des Bieters
Hersteller: Anlage 2_Bieterangaben allg. Vorbemerkungen
Produkt: Anlage 2_Bieterangaben allg. Vorbemerkungen

GLASLIEFERANT
Angebotener Hersteller: Anlage 2_Bieterangaben allg. Vorbemerkungen

INNENTÜREN-BRANDSCHUTZ T90 :
geplannter Hersteller: Hörmann
geplantes Produkt: Hörmann H16 G-1 (oder gleichwertiges)

Angaben des Bieters
Hersteller: Anlage 2_Bieterangaben allg. Vorbemerkungen
Produkt: Anlage 2_Bieterangaben allg. Vorbemerkungen

INNENTÜREN-BRANDSCHUTZ T30/RS :
geplanter Hersteller
geplantes Produkt: Hörmann H3 G-1 (oder gleichwertiges)

Angaben des Bieters
Hersteller: Anlage 2_Bieterangaben allg. Vorbemerkungen
Produkt: Anlage 2_Bieterangaben allg. Vorbemerkungen

MEHRZWECK-INNENTÜREN :
geplanter Hersteller
geplantes Produkt: Hörmann D65-1 (oder gleichwertiges)

Angaben des Bieters
Hersteller: Anlage 2_Bieterangaben allg. Vorbemerkungen
Produkt: Anlage 2_Bieterangaben allg. Vorbemerkungen

TÜRSCHLIESSER: 1-flg. Türen bis 1,25 m breit,barrierefrei nach DIN 18040
geplanter Hersteller
geplantes Produkt: GEZE TS 5000 L ECline
(oder gleichwertiges)

Angaben des Bieters
Hersteller: Anlage 2_Bieterangaben allg. Vorbemerkungen
Produkt: Anlage 2_Bieterangaben allg. Vorbemerkungen

ALUMINIUM-ECKZARGE:

Angaben des Bieters
Hersteller: Anlage 2_Bieterangaben allg. Vorbemerkungen
Produkt: Anlage 2_Bieterangaben allg. Vorbemerkungen

ALUMINIUM-BLOCKZARGE:

Angaben des Bieters
Hersteller: Anlage 2_Bieterangaben allg. Vorbemerkungen
Produkt: Anlage 2_Bieterangaben allg. Vorbemerkungen
Bei Pfosten-Riegel-Fassaden müssen vom DIBT zugelassene (abZ)T-Verbindungen und Klemmverbindungen eingesetzt werden.

*Hinweis: BIETERANGABEN, Produktfamilie Türdrücker, Rahmentürdrücker*
Beschläge für den Objektbereich, geeignet für Schwimmhallen,
Benutzerkategorie gemäß DIN EN 1906, :  mind. Klasse 4
Dauerhaftigkeit gemäß DIN EN 1906, :  mind. Klasse 7
Gebrauchssicherheit gemäß DIN EN 1906, : mind. Klasse 1
Korrosionsverhalten gemäß DIN EN 1906, :  mind. Klasse 5
Notausgang gemäß DIN EN 179

Produktfamilie Türdrücker mit Kurzschild, Rahmentürdrücker mit Rosette, Türknöpfe mit Kurzschild, Fenstergriff
Ausführung in Edelstahl, gebürstet
Ihre Eintragungen nehmen Sie bitte in
Anlage 2_Bieterangaben allg. Vorbemerkungen vor.

Türdrücker / Türknauf
beispielhaftes Produkt: FSB 34 1108 / FSB 23 0829
(oder gleichwertiges)

Angaben des Bieters
Türdrücker: Anlage 2_Bieterangaben allg. Vorbemerkungen
Türknauf: Anlage 2_Bieterangaben allg. Vorbemerkungen

Produkt Türgriffstange, Glas-Rahmentüren, Ausführung in Edelstahl, fein matt gebürstet, Durchmesser 40 mm

Türdrücker Griffstange
beispielhaftes Produkt: FSB 66 6522
(oder gleichwertiges)

Angaben des Bieters
Griffstange: Anlage 2_Bieterangaben allg. Vorbemerkungen

Bodentürstopper
beispielhaftes Produkt: FSB 3884 00 Aluminium mit FSB 3884 10 Unterlegplatte schwarz (oder gleichwertiges)

Angaben des Bieters
Bodentürstopper: Anlage 2_Bieterangaben allg. Vorbemerkungen

Produkt Glastürbeschlag (kompakt),
Klinke Ausführung in Edelstahl, gebürstet
Abdeckung Schlosskasten Ausführung in Aluminium, naturfarbig eloxiert

beispielhaftes Produkt: FSB AGL Modell 13 4223
(oder gleichwertiges)

Angaben des Bieters
Hersteller: Anlage 2_Bieterangaben allg. Vorbemerkungen
Produkt: Anlage 2_Bieterangaben allg. Vorbemerkungen

*Hinweis: ZTV / SYSTEMBESCHREIBUNG ALUMINIUM-GLAS-ELEMENTE*
HINWEISE ZU SYSTEMBESCHREIBUNGEN
Um alle konstruktiven und geometrisch-maßlichen Anforderungen, insbesondere die Systemzusam- menhängigkeiten aller Bauteile und Bauteilgruppen (Profile, Verglasung, Anschlüsse usw.) zu gewährleisten, wurden insbesondere als maßliche/ konstruktive Planungsgrundlage, Profilsysteme des Systemherstellers SCHÜCO genutzt.
Dem Bieter wird über diese Ausschreibung freigestellt, gleichwertige Konstruktionen anzubieten.
Die Fabrikats- und Systemabfragen werden in den nachfolgenden Systembeschreibungen vorgenommen.
Zur Gewährleistung einer umfassenden Kompatibilität und zur Zulassungsgerechtigkeit wird Wert darauf gelegt, dass alle Profilsysteme von einem Systemhersteller stammen.

1. SYSTEMBESCHREIBUNG - BRANDSCHUTZELEMENTE

Feuerschutz-Türabschluss T 30-1-RS als Aluminium-Glas-Konstruktion, feuerhemmender, rauchdichter und selbstschließender Abschluss geprüft nach DIN 4102 und DIN EN 1634 sowie DIN 18095
wärmegedämmtes Brandschutz-Türsystem mit 80 mm Grundbautiefe

Ihre Eintragungen nehmen Sie bitte in
Anlage 2_Bieterangaben allg. Vorbemerkungen vor.

Geplantes. Hersteller/ Produkt / Serie: Schüco ADS 80 FR 30, (Zulassungsbescheid Nr.: Z-6.20-1888), oder gleichw. (gleichw. Fabrikate möglich)

angeb. Brandschutzsystem
Aluminium-Glas-Konstr. T30-1-RA
Hersteller: Anlage 2_Bieterangaben allg. Vorbemerkungen
angeb. Brandschutzsystem / Produkt bzw. Serie: Anlage 2_Bieterangaben allg. Vorbemerkungen

Bauaufsichtliche Zulassung / Überwachung :
Die nachfolgend beschriebenen Brandschutz - Konstruktionen sind zulassungspflichtige Bauteile.

Diese bauaufsichtliche Zulassung ist erteilt.

Die Angaben und die Auflagen aus dem Zulassungsbescheid sind bei der Bauausführung zu berücksichtigen und zu befolgen. Eine Ausfertigung des Zulassungsbescheides muß dem Auftraggeber zusammen mit den Werkplanungsunterlagen vorgelegt werden.

Die Herstellung und die Montage von Brandschutz-Konstruktionen muss einer Eigen- und
Fremdüberwachung unterliegen. Der Hersteller von Brandschutz-Konstruktionen muss Mitglied in einer
anerkannten Überwachungsgemeinschaft sein. Das gilt auch für das Einsetzen der Brandschutzgläser.
Die Kennzeichnung erfolgt durch ein Übereinstimmungskennzeichen. Der Firmenname oder die
Firmenkennzahl ist aus dem Übereinstimmungskennzeichen ersichtlich. Anfallende Kosten und Verantwortung dafür trägt der AN

Konstruktionsmerkmale:
Die tragende Konstruktion besteht aus stranggepressten, thermisch getrennten Aluminium-Hohlprofilen nach DIN 1725 (geprüfter Werksverbund). Rahmen und Flügelprofile sind flächenbündig eingebaut. Bei Verglasungen werden spezielle Brandschutz-Isolatoren eingebracht. Alle Eck- und T- Verbindungen werden mechanisch (nagelbar) und mit sicherer Kleberspritztechnik ausgeführt. Im Falz- bereich der Blend-/Flügelrahmen werden beschichtete Dichtbänder in die Profilnuten eingeschoben -
Zulassungsgerechte - 3-seitige Anschlag-Dichtung, verträglich mit Anstrichstoffen.
Die feuerhemmenden Türen sind rauchdicht nach DIN 18095 auszuführen.

Besonderheit für Systeme im Schwimmhallenbereich:
Einsatz der Dichtbänder 266764 für den Türfalzbereich (geeignet für Außenanwendung); Falzgrundbelüftung mit Entwässerungskappe 217561 + Halter 238182 + Verschluss- kappe 217695 gem.KM 12.12  (inkl. der oberen Belüftungsöffnungen) ausführen.
Die Verbindung Flügel zu Flügelsockel ist auf Gehrung auszuführen. Eck-und T-Verbindungen mit Klebeeinspritztechnik gem. Verarbeitungsrichtlinien verbinden, sorgfältiges und prozesssicheres Abdichten von Dichtungsfuß, -stoß und -fläche mit Dichtungsmasse 298900 gem. KM 12.13
Die unteren Profilabschlüsse der Pfosten sind mit Aludeckel in Eigenfertigung zu verschließen und sorgfältig und prozesssicher einzudichten.

Profilauswahl:
Die erforderlichen Profile sind für den gewünschten Verwendungszweck aus den Unterlagen des
System-Herstellers auszuwählen. Die für das Profilsystem angegebenen minimalen und
maximalen Flügelgrößen und -gewichte sind einzuhalten.

Profilbautiefen:
Blendrahmen, Pfosten, Riegel,
Flügelrahmen: 80 mm

Oberflächenbeschichtung / Farbgebung :
Ausführung der Oberflächenbehandlung nach ZTV - Oberflächenbehandlung / Farbbeschichtungen

Verglasung:
F 30 feuerhemmende Verglasung nach DIN 4102 als Sicherheitsverglasung im zugelassenem System

Besonderheit für Systeme im Schwimmhallenbereich:
- Verglasungstyp B mit Dichtungsfahne (keine Dichtbänder im Glasfalzbereich). Hier müssen die Fahnendichtungen im Bereich der Entwässerungen ausgeschnitten werden.
- Belüftung der Scheiben im unteren Falzbereich eines jeden Feldes erforderlich Die Verglasungsklötze dürfen nicht vor den Entwässerungsöffnungen sitzen.

2. SYSTEMBESCHREIBUNG - UNGEDÄMMTE ALU-GLAS-TÜRANLAGEN

Nicht wärmegedämmtes Türsystem mit 65 mm Grundbautiefe, für Innenbauteile und Bauteile bei denen keine besonderen Anforderungen an den Wärmeschutz gestellt werden. Ohne Brandschutzanforderung, Fußboden- und Deckenanschluß

Vorgeschl. Hersteller/Produkt/Serie: Schüco ADS 65.NI oder gleichw. (gleichw. Fabrikate möglich)

angeb. Türsystem
Ungedämmte Alu-Glas-Konstruktion: Anlage 2_Bieterangaben allg. Vorbemerkungen
angeb. Türsystem / Produkt bzw. Serie: Anlage 2_Bieterangaben allg. Vorbemerkungen

Konstruktionsmerkmale:
Die tragende Konstruktion besteht aus stranggepressten Aluminium-Hohlprofilen als Einkammerprofil mit stabiler und leichter Verbindung; Umlaufende Schattennut 5 mm.
Alle Eck- und T-Verbindungen werden mit Verbindungselementen ausgestattet, die durch ihre labyrinthartige Ausbildung eine kontrollierte Kleberverteilung sicherstellen.
Um eine einwandfreie Falzgrundbelüftung sicherzustellen, sind spezielle, zum System gehörende Klotzungsbrücken einzusetzen. Flächenbündige Glasleiste; Die Verglasungsdichtungen sind so geformt, dass sie für den Betrachter nicht in Form eines breiten Randes in Erscheinung treten.

Profilauswahl:
Die erforderlichen Profile sind für den gewünschten Verwendungszweck aus den Unterlagen des
System-Herstellers auszuwählen. Die für das Profilsystem angegebenen minimalen und maximalen Flügelgrößen und -gewichte sind einzuhalten.

Profilbautiefen:
Blendrahmen, Pfosten, Riegel,
Flügelrahmen: 65 mm

Oberflächenbeschichtung / Farbgebung :
Ausführung der Oberflächenbehandlung nach ZTV - Oberflächenbehandlung / Farbbeschichtungen

Verglasung :
Sicherheitsverglasung im zugelassenem System gem. Systemanbieter.
Verglasung grundsätzlich für Türverglasungen bei Zugangsmöglichkeit des öffentlichen Personenverkehrs

Wahlweise kann die Verglasung auch mittig angeordnet werden (Dicke der Glasleisten innen und außen gleich - genau Angaben gem. Positionstext)

Die Abdichtung der Verglasung erfolgt mit äußeren und inneren EPDM- Dichtungen.

3. SYSTEMBESCHREIBUNG - GEDÄMMTE FESTVERGLASUNGEN

Wärmegedämmtes Rahmensystem mit 65 mm Grundbautiefe, für Innenbauteile. Ohne Brandschutzanforderung. Schallschutzanforderung 37 dB

Vorgeschl. Hersteller/Produkt/Serie: Schüco AWS 50 oder gleichw. (gleichw. Fabrikate möglich)

angeb. Rahmensystem
Gedämmte Festverglasung: Hersteller: Anlage 2_Bieterangaben allg. Vorbemerkungen
angebotenes Produkt bzw. Serie: Anlage 2_Bieterangaben allg. Vorbemerkungen

Konstruktionsmerkmale:
Wärmedämmende Isolierstege mit drei Hohlkammern bilden den Anschlag für die koextrudierte Moosgummi- Doppelhohlkammer-Mitteldichtung.
Das System ist mit rechteckigen Glasleisten auszustatten.
Die Montage der Glasleisten erfolgt mittels toleranzausgleichenden Kunststoffhaltern.

Profilauswahl:
Die erforderlichen Profile sind für den gewünschten Verwendungszweck aus den Unterlagen des
System-Herstellers auszuwählen.
Die für das Profilsystem angegebenen minimalen und maximalen Flügelgrößen und -gewichte sind einzuhalten.

Profilbautiefen:
Blendrahmen, Pfosten, Riegel: 65 mm

Oberflächenbeschichtung / Farbgebung :
Ausführung der Oberflächenbehandlung nach ZTV - Oberflächenbehandlung / Farbbeschichtungen

Verglasung :
Sicherheitsverglasung im zugelassenem System gem. Systemanbieter.
Einsatz für absturzsichernde Verglasungen, bei BH < 80 cm (VSG/ESG), bei BH = 80 cm (Float/Float)

Wahlweise kann die Verglasung auch mittig angeordnet werden (Dicke der Glasleisten innen und außen gleich - genau Angaben gem. Positionstext). Die Abdichtung der Verglasung erfolgt mit äußeren und inneren EPDM- Dichtungen.

*Hinweis: SYSTEMBESCHREIBUNG VERGLASUNG - FORMALE REGLUNGEN*
Die nachfolgende Beschreibung stellt eine allgemeine Regelung für die Lieferung und das Einsetzen der Verglasung in Aluminium-Bauelemente dar.
Die in den Leistungstexten angegebenen Abmessungen beziehen sich auf die Aluminium-Elemente.
Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers, der Klimalasten sowie Schalldämmwerten zu ermitteln und durch eine Glasstatik nachzuweisen (vgl. ZTV-Werkplanung).
Es folgt die Beschreibung der für die Ausführung geplanten Glastypen. In den Positionsbeschreibungen wird dann jeweils nur die Kurzbezeichnung des zum Einsatz kommenden Glastyps (GT) genannt.
Die Eignung der vorgeschlagenen Glasaufbauten ist für den jeweiligen Anwendungsfall hinsichtlich Glasarten, Glasdicken und Abmessungen vom Auftragnehmer zu prüfen.
Dies trifft insbesondere auf die Anforderungen der jeweiligen Landesbauordnung, die Vorschriften der Gemeinde- unfallversicherung und der Bau- Berufsgenossenschaften oder sonstige, anzuwendende Vorschriften zu.
Die folgenden allgemeinen Richtlinien für die fachgerechte Verglasung von Isolierglas sind unbedingt zu beachten!
Die ein zuhaltenden erforderliche Glastoleranzen müssen bezogen auf das eingesetzte Verglasungssystem eingehalten werden.

Die Angabe der Licht- und Energiewerte erfolgt nach DIN EN 410. Sie beziehen sich auf einen Standardaufbau. Abweichungen vom Standardaufbau und Einbaulage aus der Senkrechten führen zu Wertänderungen.

Absturzsichernde Verglasungen:
Bei der Ausführung absturzsichernder Verglasungen ist die DIN 18008-4 zu befolgen.
Sofern von der DIN 18008-4 abgewichen wird, bedürfen
absturzsichernde Verglasungen grundsätzlich einer allgemeinen bauaufsichtlichen Zulassung des DIBt "Deutsches Institut für Bautechnik" oder einer Zustimmung im Einzelfall (ZiE) der jeweiligen Bauaufsichtsbehörde. Ist eine ZiE (Zustimmung im Einzelfall) erforderlich, so ist diese durch die Bauherren / Bauherrenvertreter zu beantragen.

Überkopfverglasungen:
Die Technische Regeln für die Verwendung von linienförmig gelagerten Verglasungen nach DIN 18008  - Überkopf- verglasungen, Neigung > 10°  sind anzuwenden.

Glaskennzeichnung
In der dauerhaften Kennzeichnung auf dem Abstandhalter im SZR muss neben Hersteller und Produktionsstätte
vermerkt sein:
- Produktionsdatum und Produktname,
- Glasaufbau (Dicken, SZR),
- Gasfüllungen,
- Schalldämmwerte,
- U-Werte, g-Werte etc.

Die Glaskanten der nachfolgend beschriebenen Gläser sind nach DIN 1249-11, Standard KG, auszuführen

zu beachtenden Vorschriften und Regelungen:
- Verglasungsrichtlinie für Isolierglas des Flachglas MarkenKreises in der letztgültigen Fassung
- Technische Richtlinien des Instituts des Glashandwerks für Verglasungstechnik und Fensterbau, Hadamar (IGH)
- DIN 18545 Abdichten von Verglasungen mit Dichtstoffen
- Richtlinie VE-06/01: Beanspruchungsgruppen (BG) für die Verglasung von Fenstern" des Instituts für Fenstertechnik e.V., Rosenheim
- DIN 18008-1 bis -5 Glasbemessungs- und Konstruktionsregeln
- DIN 18545 Anforderungen an Glasfalze und Verglasungssysteme  unter Berücksichtigung der EN 12488
- Technische Regeln für die Verwendung absturzsichernder Verglasungen (TRAV) des Deutschen Instituts für Bautechnik (DIBt), Berlin
- Technische Regeln für die Verwendung von linienförmig gelagerten Verglasungen (TRLV) des DIBt
- DIN 18516-1 Fassadenplatten, hinterlüftet
- DIN 18516-4 Fassadenplatten aus Einscheiben-Sicherheitsglas Aktuelle Bauregelliste des Deutschen Instituts für Bautechnik (DIBt), Berlin

*Hinweis: G 8 - Schallschutz-2-fach-Glas, ESG/ VSG*
G 8 - Schallschutz-2-fach-Glas
Bewertetes Schalldämmmaß Rw glas 45 dB
Bewertetes Schalldämmmaß R 'w p  37 dB
Bewertetes Schalldämmmaß R' w erf.  32 dB
(bezogen auf das Gesamtelement im eingebauten Zustand)

Glasaufbau:
Glasart außen ESG-H/ 10 mm
SZR ca. 16 mm Argon
Glasart innen VSG 66.2/ 12 mm

thermisch verbesserter Abstandshalter (warme Kante) schwarz

Technische Daten:
Gesamtenergiedurchlässigkeit g: mind. 65 %
U-Wert Ug: max. 1,0 W/m²K
Der angegebene Ug-Wert wurde nach DIN EN 673 berechnet.

*Hinweis: G 9 - Schallschutz-2-fach-Glas, ESG/ VSG*
G 9 - Schallschutz-2-fach-Glas
Bewertetes Schalldämmmaß Rw glas 45 dB
Bewertetes Schalldämmmaß R 'w p  37 dB
Bewertetes Schalldämmmaß R' w erf.  32 dB
(bezogen auf das Gesamtelement im eingebauten Zustand)

Glasaufbau:
Glasart außen ESG-H/ 10 mm
SZR ca. 16 mm Argon
Glasart innen VSG 66.2 aus TVG/ 12 mm

thermisch verbesserter Abstandshalter (warme Kante) schwarz

Technische Daten:
Gesamtenergiedurchlässigkeit g: mind. 65 %
U-Wert Ug: max. 1,0 W/m²K
Der angegebene Ug-Wert wurde nach DIN EN 673 berechnet.

*Hinweis: G 10 - Einfach-Glas ESG*
G 10 - Einfach-Glas
für Türen und bodengebundene Verglasungen bei
Zugangsmöglichkeit des öffentlichen Personenverkehrs

Glasaufbau:
Glasart:  ESG-H/ 10 mm (satinert)

*Hinweis: G 11 - Einfach-Glas ESG*
G 11 - Einfach-Glas
für Türen und bodengebundene Verglasungen bei
Zugangsmöglichkeit des öffentlichen Personenverkehrs

Glasaufbau:
Glasart:  ESG-H/ 8 mm (satinert)

*Hinweis: G 12 - Einfach-Glas ESG*
G 12 - Einfach-Glas
für Türen und bodengebundene Verglasungen bei
Zugangsmöglichkeit des öffentlichen Personenverkehrs

Glasaufbau:
Glasart:  ESG-H/ 6 mm (klar)

*Hinweis: ANSCHLUSS INNENELEMENTE*
Gilt für alle ausgeschriebenen Innenelemente: Sämtliche Anschlüsse sind beidseitig umlaufend mit beidseitiger dauerelastischer Versiegelung (Farbe quarzgrau) einschl. Füllschnur auszuführen. Hohlräume sind mit Mineralwolle hohlraumfrei auszustopfen.

*Hinweis: BRANDSCHUTZTÜREN IN DER INNENANWENDUNG*
Die nachfolgenden beschriebenen Brandschutz-Konstruktionen sind zulassungspflichtige Bauteile. Diese bauaufsichtliche Zulassung muss erteilt sein.
Die Angaben aus dem Genehmigungsantrag und die Auflagen aus dem Zulassungsbescheid sind bei der Bauausführung zu berücksichtigen und zu befolgen.
Eine Ausfertigung des Zulassungsbescheides muss dem Auftraggeber zusammen mit den Ausführungszeichnungen vorgelegt werden.
Feuerschutzabschlüsse sind gemäß Bauordnung der Länder überwachungspflichtige Bauteile.
Hersteller von Feuerschutzabschlüssen müssen sich von einer - durch das DIBt - anerkannten Überwachungsstelle überwachen und zertifizieren lassen.
Die Kennzeichnung erfolgt durch ein Typenschild.
Der Firmenname oder die Firmenkennzahl ist aus dem Typenschild ersichtlich.

*Hinweis: SYSTEMBESCHREIBUNG AUSFACHUNG (PANEELE PF) - FORMALE REGELUNGEN*
Für die Lieferung und den Einbau von Ausfachungen gilt sinngemäß die im Abschnitt Verglasung näher beschriebene Regelung.
Die in der nachfolgenden Beschreibung der Paneele gemachten Angaben zu den einzusetzenden Werkstoffen und deren Querschnitt sind formale Mindestanforderungen. Die vorgegebenen Stoffe sind vom Auftragnehmer auf
ihre Eignung für den vorgesehenen Verwendungszweck zu prüfen. Die in den "ZTV" gemachten Angaben zum Wärmeschutz, Schallschutz, Brandschutz und
zur Angriffs- und Durchschusshemmung, sowie die für diese Bereiche geltenden DIN-Normen sind zu berücksichtigen.

Der Dämmkern der Paneele ist in jedem Fall in druckfester Ausführung und/oder mit einem druckfesten Einleimer auszuführen. Die anwendungsbezogenen Anforderungen an die Wärmedämmstoffe und die
entsprechende DIN EN des Bezeichnungsschlüssels sind gemäß der DIN V 4108-10 auszuwählen. Die Klassifizierung des Brandverhaltens und die
Eingruppierung erfolgt nach der DIN EN 13501, bei Schäumen ist die Klasse E zu berücksichtigen, bei Mineralwolle Klasse A1. Kommt als Dämmkern Mineralwolle zur Ausführung, so ist diese in stehender Faser
und mit zusätzlicher mechanischer Sicherung gegen Absacken zu verarbeiten.
Der Werkstoff des druckfesten Einleimer richtet sich nach der Vorgabe des yp W(mk) des Abstandshalter.

Die beschriebenen Paneele müssen nach dem Stand der Technik dampfdiffusionsdicht ausgebildet sein. Durch konstruktive Maßnahmen muss verhindert werden, dass eine Durchfeuchtung sowie eine mechanische
Zerstörung des Dämmstoffes eintritt.
Die Oberflächenveredelung der Aluminium-Verbundpaneele ist, wenn in den Positionsbeschreibungen nicht anders angegeben gemäß der Beschreibung in den "Zusätzlichen Technischen Vertragsbedingungen" auszuführen.

*Hinweis: PF 1 Verbundpaneel 40 mm*
Innenschale:  2 mm Aluminiumblech
  RAL 7039 (quarzgrau)
Dämmkern:  40 mm Polystyrol-Hartschaum
Außenschale:  2 mm Aluminiumblech
  RAL 7039 (quarzgrau)
- mit thermisch verbessertem Abstandshalter

Technische Daten:
U-Wert Up:  0,72 W/m²K
Gesamtdicke:  44 mm

*Hinweis: SYSTEMBESCHREIBUNG BESCHLÄGE TÜREN*
formelle Regelungen Türbeschläge:
Für alle Konstruktionen sind die in den Fertigungsunterlagen des Systemherstellers ausgewiesenen Beschläge zu verwenden. Sind nicht
systemgebundene Beschlagteile vorgesehen, müssen diese unter Beachtung der gültigen DIN-Normen ausgewählt werden. Sofern im Leistungsverzeichnis nichts anderes vorgeschrieben ist, müssen alle Beschlagteile, mit Ausnahme der Bedienungshebel und Türbänder,
verdecktliegend angeordnet werden.
Die im Falz angeordneten Beschläge sind form- und kraftschlüssig mit den Profilen zu verbinden. Bei Schraubverbindungen in Profilwandungen sind
Einnietmuttern oder Hinterlegstücke zu verwenden.

Die für die jeweilige Öffnungsart einzusetzenden Beschläge in ihrer Grundausstattung sind unter Berücksichtigung der Lastannahmen/Gewichte/Größen und der zu erreichenden Öffnungsweite ist der erforderliche Beschlag und die Zusatzteile wie zusätzliche Verriegelungen, Scherenbefestigungen, Eigenanschlag und Bänder nach den Bemessungstabellen des System-Herstellers einzusetzen.
Alle Beschlagteile sind aus nichtrostenden Materialien herzustellen und müssen justierbar sein.
Zubehör wie Drehsperren, Öffnungsbegrenzer, Schlösser und Fenstergriffe werden gesondert beschrieben.
Alle Türen sind gemäß DIN 18040 "Barrierefreies Bauen" auszuführen.

Müssen bedingt durch die ausgeschriebenen Größen der Flügel besondere Maßnahmen zum dauerhaften Gebrauch getroffen werden (Verkleben der Verglasung, Sonderbauschrauben, Zuschlagsicherung, Verstärkung der
Profile und Beschläge, etc.) sind diese, ohne gesonderte Beschreibung in der Position, zu berücksichtigen.
Die dauerhafte Funktionstüchtigkeit des Bauteiles ist in schriftlicher Form incl. der Systemgeberbestätigung nachzuweisen.

Nachfolgend werden die für die jeweiligen Anforderungen der Aussentüren, die einzusetzenden Türbänder und  Beschläge in ihrer Grundausstattung beschrieben.
Die Ausführung und die Anordnung der Türbänder ist unter Berücksichtigung der Lastannahmen nach den Bemessungstabellen des System-Herstellers vorzusehen.
Die Stulpbleche der einzusetzenden Schlösser und die Schließbleche müssen aus Edelstahl bestehen. Die Befestigung dieser Bauteile erfolgt nach Angaben des System-Herstellers

System-Zubehör:
Zubehörteile wie Zylinder-Rosetten, Drückerstifte, Dichtstücke, Befestigungszubehör und Fußpunktabdichtungen werden in den folgenden
Beschreibungen nicht besonders erwähnt; diese Zubehörteile sind jedoch in jedem Fall mitzuliefern.

Automatische Antriebe für Türen (wenn gefordert):
Das maximal zulässige Flügelgewicht ist abhängig von der Türflügelbreite (siehe Unterlagen des Systemgebers).

Unabhängig von Türflügelgewicht und Türflügelbreite ist bei Verwendung von Drehtürantrieben ein zusätzliches Türband direkt unter dem oberen Türband anzubringen um die auftretenden Kräfte abzutragen.
Die Verwendung von verdecktliegenden Türbändern ist z.Z. nicht zugelassen.

Ggf. sind Türanschlagpuffer einzusetzen die ein "Überdrehen" der Türflügel verhindern.

Die geltenden Normen und Technische Regel für "Türen und Tore" nach ASR A1.7 und die DIN 18650 sind unbedingt zu berücksichtigen. Ausserdem sind die Richtlinien des DIBt zu beachten.

Es ist zwingend eine Risikoanalyse durchzuführen.
Der Errichter einer Türanlage ist verpflichtet, die Sicherheitsanalyse (Gefahrenanalyse) nach DIN 18650 durchzuführen und zu dokumentieren (§ 2 der 9. GPSGV, in Verb. m. Anh. I der Maschinenrichtlinie),
hat eine EG-Konformitätserklärung auszustellen und an der Türanlage die CE-Kennzeichnung sichtbar anzubringen (§ 3 der 9. GPSGV in Verb. m. Anh. II der Maschinenrichtlinie).

Allgemeine Hinweise:
Die Elektroverkabelung muss nach Kabelplan des Herstellers der Antriebe erfolgen.
Der bauseitiger Anschluss (Abzweigdose) des Antriebes erfolgt durch eine Elektrofirma.
Die Inbetriebnahme erfolgt durch einen Betrieb mit einem gültigem Sachkundenachweis des Herstellers der Antriebe.

Prüfung durch Sachkundigen
Gemäß der Norm für automatische Türsysteme (DIN 18650-2, Abschnitt 5) und der "Technischen Regeln für Arbeitsstätten, Türen und Tore" (ASR A1.7) müssen kraftbetätigte Türen von einem Sachkundigen in definierten Abständen auf Ihren sicheren Zustand geprüft und gewartet werden. Die erfolgten Prüfungen sind in einem Prüfbuch zu dokumentieren. Der Betreiber ist verpflichtet, die Prüfprotokolle mindestens ein Jahr lang aufzubewahren.

Folgende Prüfungen müssen durchgeführt werden:
Abnahmeprüfung vor der ersten Inbetriebnahme:
Prüfung des fachgerechten Einbau aller Komponenten, des einwandfreien Funktionsverhaltens und der Installation wirksamer Schutzmaßnahmen.

Regelmäßige Prüfung durch Sachkundigen:
Mindestens einmal jährlich Prüfung des einwandfreien Funktionsverhaltens und der Schutzeinrichtungen.

Wartung:
Mindestens einmal jährlich funktionserhaltende Maßnahmen, planmäßiger Austausch von Verschleißteilen.

Bei der Montage an Feuer- und Rauchschutztüren ist eine gleichzeitige Abnahme (gem. Richtlinien für Feststellanlagen des DIBt) zwingend erforderlich. (jährliche Wartung gem. DIBT nur durch einen Sachkundigen).

In Deutschland ist bei Verwendung an 2-flg Brand- und Rauchschutztüren eine zusätzliche mechanische Schließfolgeregelung zwingend einzusetzen (kontrollierte Schließfolge bei Stromausfall).

*Hinweis: Rollentürbänder, Innentüren bis 200 kg*
Dreiteilige Aluminium-Rollentürbänder mit einer Abmessung von 22 x 200 mm, für Flügellasten bis 200 kg.

Konstruktionsmerkmale:
Die gesamte Technik für die sichere Verankerung und die Feinjustierung ist im Türfalz angeordnet. Ohne den Türflügel auszuhängen, kann eine Feinjustierung vorgenommen werden.
Gebrauchsklasse nach DIN EN 1935:  Klasse 4
Korrosionsschutz nach DIN EN 1670:  Klasse 4
Bandklasse nach DIN EN 1935:  Klasse 14
Mechanische Beanspruchung nach DIN EN 12400: Klasse 8

*Hinweis: Rollentürbänder, Innentüren bis 120 kg*
Dreiteilige Aluminium-Rollentürbänder mit einer Abmessung von 22 x 170 mm, für Flügellasten bis 120 kg.

Konstruktionsmerkmale:
Die gesamte Technik für die sichere Verankerung und die Feinjustierung ist im Türfalz angeordnet. Ohne den Türflügel auszuhängen, kann eine Feinjustierung vorgenommen werden.
Gebrauchsklasse nach DIN EN 1935:  Klasse 4
Korrosionsschutz nach DIN EN 1670:  Klasse 4
Bandklasse nach DIN EN 1935:  Klasse 13
Mechanische Beanspruchung nach DIN EN 12400: Klasse 6

*Hinweis: Rollentürband, T30*
Dreiteilige Aluminium-Rollentürbänder mit einer Abmessung von 22 x 170 mm, für Flügellasten bis 210 kg.

Konstruktionsmerkmale:
Die gesamte Technik für die sichere Verankerung und die Feinjustierung ist im Türfalz angeordnet. Ohne den Türflügel auszuhängen, kann eine Feinjustierung vorgenommen werden.
Gebrauchsklasse nach DIN EN 1935:  Klasse 4
Korrosionsschutz nach DIN EN 1670:  Klasse 4
Bandklasse nach DIN EN 1935:  Klasse 13
Mechanische Beanspruchung nach DIN EN 12400: Klasse 7

*Hinweis: BT 100 1-flügeliger Türbeschlag, Riegel-Fallen-Schloss,*
BT 100  1-flügeliger Türbeschlag, Riegel-Fallen-Schloss, Drücker/ Drücker

Türbänder:
gemäß Beschreibung und entsprechend den zu erwartenden Lasten.

Schloss incl. Zubehör:
Riegel-Fallen-Schloss, Edelstahlstulp, Riegel und Falle vernickelt, eintourig, mit Wechsel, vorgerichtet für Profilzylinder. Schließplatte

Betätigung Gangflügel:
Innen: Türdrücker, gemäß Bietereintragung
Außen: Türdrücker oder Türknauf entspr. Positionsbeschreibung, gemäß Bietereintragung

*Hinweis: BT 120 1-flügeliger Türbeschlag, Antipanik "E" selbstschließend*
BT 120  1-flügeliger Türbeschlag, Antipanik Riegel-Fallenschloss, Schließfunktion "E" gemäß DIN EN 179

Türbänder:
gemäß Beschreibung und entsprechend den zu erwartenden Lasten.

Schloss incl. Zubehör:
Antipanik Riegel- Fallenschloss, mit gesicherter Fallenfeststellung, mit Wechsel, Edelstahl- Stulp, Riegel und Falle. Schließplatte. Vorgerichtet für Profilzylinder.

Betätigung innen:
Türdrücker nach DIN EN 179 gemäß Bietereintragung.

Betätigung außen:
Türknauf gemäß Bietereintragung.

*Hinweis: BT 200 2-flg. Türbeschlag*
BT 200  2-flügeliger Türbeschlag, Riegel-Fallenschloss mit Gegenkasten, Drücker/ Knauf, Drücker

Türbänder:
gemäß Beschreibung und entsprechend den zu erwartenden Lasten.

Schloss incl. Zubehör:
Schloss incl. Zubehör: Riegel-Fallen-Schloss, Edelstahlstulp, Riegel (mit Aufsägeschutz) und
Falle vernickelt, eintourig, mit Wechsel, vorgerichtet für Profilzylinder, Schließplatte

Treibriegelschloss (Gegenkasten) mit Antipanikfunktion, Schaltschloss mit Befestigungs- und Verriegelungsplatte, Bodenbuchse und Befestigungsmaterial, Treibriegelstangen, Falleneinlaufteile, Mitnehmer.

Betätigung Standflügel:
Innen: Türdrücker gemäß Bietereintragung

Betätigung Gangflügel:
Innen: Türdrücker gemäß Bietereintragung
Außen: Türknauf gemäß Bietereintragung

*Hinweis: Beschläge Türen Zubehör*

*Hinweis: BT 700 Türschließer mit Gleitschiene*
Ein Stück oben liegender Obentürschließer für die Montage an 1-flg. Türen, nach EN 1154 A, Größe 3 - 5, für barrierefreie Türen nach DIN 18040 bis Flügelbreite 1.250 mm bei max. 47 Nm Öffnungsmoment, hoher Wirkungsgrad über 80%, stark abfallendes Öffnungsmoment entsprechend Einbausituation an-/abschaltbar, mit Gleitschiene, von vorn einstellbare Schließkraft, Schließgeschwindigkeit, Endschlag, Türblattmontage auf Bandgegenseite, mit Montageplatte

Farbton: silberfarbig

*Hinweis: SYSTEMBESCHREIBUNG KABEL- UND LEITUNGSFÜHRUNGEN IN FASSADEN/ TÜRELEMENTEN*
Leitungsführung in Fassaden / Türkonstruktionen:
Leitungsführung für elektronische Türüberwachung / Fluchttürsteuerung / Hausalarm und weiteren notwendigen Elektroinstallationen an betreffenden Türflügeln /  Öffnungsflügeln:
- mind. 1 Reedkontakt Überwachung Türen in Flucht- und Rettungswegen ohne Fluchttürsteuerung
- Verkabelung / Leitungsführung für Türen in  Flucht- und Rettungswegen mit Fluchttürsteuerung nach Leistungstitel Fluchttürsteuerung
- Verkabelung / Leitungsführung für Hausalarm an allen Türen in  Flucht- und Rettungswegen

Schnittstelle:
- Leitungsführung durch Pfostenprofile / Rahmenprofile Türen und Einbau Reedkontakte/Magnetkontakte/ Steuereinheiten durch Gewerk Metallbau
- Anschluss aller Kontakte / Steuereinheiten und Leitungsführung ausserhalb Fassadenkonstruktionen durch Gewerk Elektro

Genaue Angaben zur Leitungführung sowie Austrittspunkten aus Profilsystemen und Konstruktionen gem. Detailplanung Architekt

Schnittstell Elektrogewerk ist Hirschmannkupplung

Zum Leistungsbereich des Elektrogewerkes gehört das
Auflegen und der Anschluß der freien Verkabelungen an
die Verteilerdose und von dort aus die weiterführende
Verkabelung im gesamten Gebäude, sowie die Montage
aller Schalter, Actoren, Steuerungselemente etc. und deren Anschluß.

Die Kabelverlegung innerhalb der Fenster- Tür und Fassadenkonstruktion ist gemäß den gültigen VDE-Richtlinien und der Muster-Leitungsanlagenrichtlinie auszuführen.

*Hinweis: Oberflächenbehandlung / -vergütung - Farbbeschichtung (Pulver) mit Voranodisation*
1. Vorbehandlung aller Aluminiumkomponenten der Türkonstruktionen (Voranodisation):
Anodisch erzeugte Konversionsschicht (Voranodisation) nach den Richtlinien der GSB International e.V. Schwäbisch Gmünd, zum Schutz gegen Filiformkorrosion, bei der Belastung in chlorid/sole/sulfithaltiger
Atmosphäre bzw. bei Kontakt zu chlorhaltigem Wasser, mit einer darauf folgenden Pulverlackbeschichtung, gemäß den technischen Vorgaben des Systemherstellers.

Achtung: Voranodisation ! - gilt für alle Aluminium Bauelemente

2. Farbbeschichtung:
Die Beschichtung der Aluminium-Profile und/oder -Bleche muss mit GSB International und/oder QUALICOAT gütegesicherten Pulver auf Polyesterbasis in einer Schichtdicke von mindestens 50 µm / bzw. nach Vorgaben des Nasslackherstellers, erfolgen. Der ausführende Beschichtungsbetrieb muss Inhaber des Gütezeichens der GSB International ("Gütegemeinschaft für die Stückbeschichtung von Bauteilen aus Aluminium", Franziskanergasse 6, D-73525 Schwäbisch Gmünd) oder des
Gütezeichens der QUALICOAT (Verband für die Oberflächenveredelung e.V. (VOA) Laufertormauer 6, 90403 Nürnberg) sein.

Alle Schnittflächen sind mit 2K-Metallkleber zu überziehen.

Farb-Beschichtung / Farbgebung

Türelemente / Rahmenkonstruktionen:
Rahmenprofile (innen u. außen):  Graualuminium RAL 9007
Flügelprofile (innen u. außen): Weißaluminium RAL 9006

Rahmenprofile Festverglasung:
(innen u. außen): Graualuminium RAL 9007

ggf. erforderliche innere u. äußere Verblechungen (Anschlußbleche):
Farbton: Quarzgrau RAL 7039

- Betätigungen/Handhaben Fenster:  C-0 (EV1), Alu-natur, stumpfmatt
- Türbänder: C-0 (EV1), Alu-natur, stumpfmatt
- Betätigungen/Handhaben Türen:  Edelstahl (Inox), ggf. Alu-natur, stumpfmatt,  nach Positionstext/Systembeschreibung

*Hinweis: Besondere Anforderungen für Aluminiumkonstruktionen in Schwimmbädern*
Besonderheiten beim Einsatz von Aluminiumkonstruktionen in Bereichen mit erhöhter Chloridbelastung, Solebelastungen und durch Desinfektions- und Reinigungsmittel - hier speziell in Hallen- und Schwimmbädern :

Um die Schäden durch Belastung mit chloridhaltigen Wässern und Atmosphären, Solen bzw. aggressive
Reinigungs- und Desinfektionsmittel einzugrenzen bzw. zu vermeiden, sind nachfolgende Maßnahmen zum Schutz der Aluminium-Konstruktion zwingend einzuhalten.

Der optimale Korrosionsschutz der Profiloberflächen ist durch eine spezielle, durch den Systemhersteller gelieferte
- Voranodisation und darauf folgende
- hochwertige Pulverlackbeschichtung
zu erreichen.
-> vgl. vorbeschriebene ZTV's - Oberflächenbehandlung / Farb-Beschichtung

Sämtliche Befestigungsmittel, etc. sind ebenfalls gemäß den Anforderungen der Belastung entsprechend auszuwählen bzw. mit einer speziellen Voranodisation und Beschichtung auszuführen.

Während der gesamten Bearbeitung dürfen keine Beschädigungen der Kunststoffbeschichtung eintreten, um Unterwanderungen der Schicht, ausgehend von solchen Schadstellen, zu vermeiden.

Alle Verbindungsstellen im Gehrungs- und Stoßbereich, sowie alle Verschraubungen sind so einzudichten, dass keine Feuchtigkeit in die Profilhohlräume oder in die Nuten und Fugen der Verbindungen gelangen.
Aus dem gleichen Grund sind die Profilenden zu schließen, so dass keine feuchte Raumluft bzw. Feuchtigkeit in die Hohlräume eintreten und
an der Außenseite kondensieren kann.

Sollte doch Feuchtigkeit eintreten, z. B. durch defekte Fugendichtungen, so muss diese kontrolliert nach außen ablaufen bzw. ablüften können. Bauanschlüsse sind nach außen wasserdicht und von innen her luftdicht auszuführen.

Es ist in jedem Fall im Rahmen eines Wartungsvertrages (gesond. Position) den Bauherrn und Betreiber des Gebäudes darauf hinzuweisen, dass die Reinigungs- und Pflegevorschriften der Aluminium-Zentrale, Schrift A5, eingehalten werden muß.
Diese Schrift kann bezogen werden über die
Aluminiumzentrale Aluminium-Verlag GmbH
Postfach 10 12 62
40003 Düsseldorf,
Die Reinigungs- und Pflegeintervalle müssen der Objektnutzung und dem Standort Rechnung tragen.

*Hinweis: Formelle Regelung Türbeschläge Rahmenkonstruktionen:*
Für alle Konstruktionen sind die in den Bieterangaben festgelegten Beschläge zu verwenden. Sofern im Leistungsverzeichnis nichts anderes vorgeschrieben ist, müssen alle Beschlagteile, mit Ausnahme der Bedienungshebel und Türbänder, verdecktliegend angeordnet werden.
Die im Falz angeordneten Beschläge sind form- und kraftschlüssig mit den Profilen zu verbinden. Bei Schraubverbindungen in Profilwandungen sind Einnietmuttern oder Hinterlegstücke zu verwenden.
Die für die jeweilige Öffnungsart einzusetzenden Beschläge in ihrer Grundausstattung sind unter Berücksichtigung der Lastannahmen / Gewichte/ Größen und der zu erreichenden Öffnungsweite - der erforderliche Beschlag und die Zusatzteile wie zusätzliche Verriegelungen, Scherenbefestigungen, Eigenanschlag und Bänder nach den Bemessungstabellen des System-Herstellers einzusetzen.
Alle Beschlagteile sind aus nichtrostenden Materialien herzustellen und müssen justierbar sein.
Zubehör wie Drehsperren, Öffnungsbegrenzer, Schlösser und Fenstergriffe werden gesondert beschrieben.

System-Zubehör:
Zubehörteile wie Zylinder-Rosetten, Drückerstifte, Dichtstücke, Befestigungszubehör und Fußpunktabdichtungen werden in den folgenden Beschreibungen nicht besonders erwähnt; diese Zubehörteile sind jedoch in jedem Fall mitzuliefern.

Notausgangstürverschlüsse:
(für Gebäude ohne öffentlichen Personenverkehr) sind nach DIN EN 179 auszuführen.
Türen nach DIN EN 179: für äußere Notausgangstüren nach DIN EN gelten folgende Größenbeschränkungen:
- Max. Höhe: 2520 mm
- Max. Breite: 1 flg. 1320 mm
- Max. Breite: 2 flg. 2640 mm
- Max. Gewicht: 200 kg je Flügel
Äußere Türen innerhalb dieser Parameter können nach DIN EN 179 klassifiziert werden.

Wartungsarme Rollentürbänder :
Es sind dreiteilige Aluminium-Rollentürbänder der Gebrauchsklasse 4 (sehr starker Gebrauch) nach DIN EN 1935, Korrosionsbeständigkeit der Klasse 4 nach DIN EN 1670, Bandklasse 14 nach DIN EN 1935, Mechanische
Beanspruchung der Klasse 8 nach DIN EN 12400, Abmessung 22 x 200 mm, einzubauen. Die gesamte Technik für die sichere Verankerung und die Feinjustierung ist im Türfalz angeordnet. In die Hohlkammern der Rahmenprofile sind entsprechende - zum System gehörende - Futterplatten und Klemmanker einzubringen. Ohne den Türflügel auszuhängen, kann eine
Feinjustierung - in der Höhe bis 4 mm und seitlich bis -1,5 / +1,5 mm - vorgenommen werden.

*Hinweis: ZTV - Bauablauf / Termine / Regelung zur Arbeitszeit*
1. Bauablauf / Ausführungstermin

Folgende Ausführungstermine sind geplant:
Ausführungsbeginn: 01.06.2026
Erstellung Werkplanung bis: 18.06.2026
Freigabe Werkplanung bis: 26.06.2026
Einbau Verglasung SMR + Verglasung Stiefelgang: 10.08.2026 - 30.09.2026
Einbau Türen: 30.09. - 15.12.2026
Ausführungsende: 01.03.2027

Lärmintensive Arbeiten wie Bohren, Hämmern, Sägen oder ähnliche Arbeiten sind auf den Zeitraum werktags von 7:00 Uhr bis 20:00 Uhr zu beschränken.
Darüber hinausgehende Arbeitszeiten sind mit dem AG/der örtlichen Objektüberwachung des AG schriftlich zu vereinbaren. Die etwa zusätzlich erforderlichen Genehmigungen für Nacht-, Feier- und Sonntagsarbeit holt der AN bei zuständigen Ordnungsamt ein.

Unter Berücksichtigung der geplanten Ausführungstermine und der täglichen Arbeitszeitregelungen ist der Bieter gehalten, eine dem Leistungsumfang und den Baufristen entsprechende Baustellenbesetzung zu gewährleisten.

Alle Aufwendungen für die Sicherstellung der Ausführungsfristen, der dafür notwendigen
Arbeitszeitregelungen sowie des entsprechenden Personaleinsatzes sind in die Einheitspreise einzukalkulieren.
Mehraufwendungen für zeitliche Anpassungen der täglichen Arbeitszeit, z.B. für Nacht-, Feier- und Sonntagsarbeit oder die flexible Arbeitszeitanpassung nach Anforderung des Bauherrn sind in die zutreffenden Einheitspreise einzukalkulieren. Eine zusätzliche Vergütung erfolgt hierfür nicht.

Der Auftragnehmer hat auf der Grundlage der im Bauvertrag vereinbarten Ausführungsfristen spätestens 2 Wochen nach Auftragserteilung einen Detailterminplan bzgl. seiner auszuführenden Leistungen zu erstellen, in dem die jeweils bautäglich vorgesehene Mannstärke nebst Geräteeinsatz nachvollziehbar ist und mit Blick auf einen zeitgerechten Bauablauf kontrolliert werden kann.

*Hinweis: Zeichnungsunterlagen / Gutachten*
Folgende Zeichnungsunterlagen liegen dem Leistungsverzeichnis bei:

- ARC_3000_GO_GR  Grundriss Untergeschoss
- ARC_3004_GO_GR_a  Grundriss Erdgeschoss

- ARC_3200_GO_SN  Schnitte A, B, B1, C, D, D1, D2
- ARC_3201_GO_SN  Schnitte E, F, G, G1, H, I, J, K

- ARC_3400_AH_WA Wandabwicklungen Alte Halle Wandbild / Schwimmmeisterraum
- ARC_3402_NA_WA Wandabwicklungen Foyer - Neuer Anbau
- ARC_3403_NA_WA Wandansicht Achse K - Neuer Anbau
- ARC_3466_NA_FA  Windfang Abwicklung und Details
- ARC_3467_AH_FA  Details Innenverglasungen - Alte Halle
- ARC_3553_AH_TB Trockenbau Verglasung Stiefelgang zum SB - Alte Halle
- ARC_3607_AH_FS  Detail Aufkantungen Innenverglasungen - Alte Halle
- ARC_3707_NA_DE  Detailschnitte Unterhangdecke - Neuer Anbau

- LA_5010_GO_BE_a  Baustelleneinrichtungsplan
- ARC_7010_60_FM_Grundriss Erdgeschoss Materialkonzept Türen

### Titel 01 Allgemeines

**01.1 Technische Bearbeitung**
*** Pauschalposition
Technische Bearbeitung
- Glas-Rahmen-Türen/-wände, Ganzglastüren, elektrische Schiebetüren, sonst. Verglasungen

Technische Bearbeitung, bestehend aus:
* Erstellung von Werkstattplänen, Ausführungszeichnungen,
* Abstimmung mit Planer, Architekten bis zur
  Ausführungsreife
* Übergabe der Pläne an den Bauherrn in digital und
  1-fach ausfertigen in Papierform

Vor Fertigungsbeginn hat der Auftragnehmer Werkstatt- und Montagepläne, Zeichnungen und/oder Beschreibungen zu liefern. Diese bedürfen der Freigabe durch den Auftraggeber.

Die Werkstattplanung die der Auftragnehmer gem. DIN 18335 anfertigt, greift nicht in die Abmessungen der tragenden Konstruktion aus der Ausführungsplanung ein. Bauphysikalische Angaben bleiben unverändert. Im Rahmen der Werkstattplanung können nur zu Verbindungsmitteln, Auflager und sonstigen Details der Planung Alternativen vorgeschlagen werden. Alle Änderungen, die sich gegenüber der Ausführungsplanung des Planungbüros ergeben haben, sind kenntlich zu machen.

Aus den Darstellungen müssen Konstruktion, Maße, Einbau, Befestigung und Bauanschlüsse der Bauteile sowie die Einbaufolge erkennbar sein (DIN 18360, Zif. 3.1.1.3). Konstruktionsmaße sind vor Ort durch den Auftragnehmer zu prüfen.
Menge: 1,000 psch

**01.2 Stundensatz Vorarbeiter**
Arbeiten, welche nicht in den Positionen erfasst sind und gegen Nachweis zur Ausführung kommen:
Vorarbeiter
Menge: 5,000 h

**01.3 Stundensatz Facharbeiter**
Arbeiten, welche nicht in den Positionen erfasst sind und gegen Nachweis zur Ausführung kommen:
Facharbeiter
Menge: 10,000 h

**01.4 Stundensatz Helfer**
Arbeiten, welche nicht in den Positionen erfasst sind und gegen Nachweis zur Ausführung kommen:
Helfer
Menge: 10,000 h

### Titel 02 Alte Halle (AH - Gebäudeteil I)

#### Bereich 02.01 Metall-Innentüren

**02.01.1 Tür, T90, 1-flügelig, DIN L, 1,01 x 2,13 m, Umfassungszargezarge**
Brandschutz-Stahlblechtür, T90, 1-flügelig

Tür-Nr.  AH401.01
Einbauort:  EG, Raum AH401/Sakura

ANFORDERUNGEN
Brandschutz nach DIN 4102 Teil 5  T 90
Rauchschutz nach DIN 18095 Teil 1  keine
mit bauaufsichtlicher Zulassung nach 18095 -2 u. 3

Beanspruchungsgruppe nach DIN EN 1192 3
mit bauaufsichtlicher Zulassung geprüft nach DIN EN 1192

Öffnungswinkel min. 90°

beispielhaftes Produkt: Hörmann H3 OD od.glw.

angebotenes Produkt: '.........'

angebotenes Fabrikat: '.........'

GEOMETRIE
Bau-Richtmaß
nach DIN 18100 in mm: 1.010 / 2.130 mm (B / H)
Anschlag/ Gangflügel: DIN L

WAND:  Stahlbeton/Mauerwerk KS, ca. 15-25 cm dick (incl. Putz)

ZARGE:
Material: Stahlumfassungszarge für gefälzte  Türblätter, 1,5 mm
Spiegelbreite: ca. 50 mm - Bandseite,
 ca. 20 mm - Bandgegenseite
Oberfläche:  verzinkt, endbeschichtet, pulverbeschichtet
Farbton:  RAL 7039 quarzgrau
Korrosionsschutz: nach ZTV
Dichtung: 3-seitiges Dämpfungsprofil
Einbau: in lichte Öffnung,
 incl. elastische Verfugung Wandanschlüsse
Befestigung: schraubbar, mit Mauer-Dübelanker
Bodeneinstand: ohne

TÜRBLATT
Material: Stahlblech, 1,5 mm dick, vollflächig
 verklebte Verbundkonstruktion
Blattdicke: ca. 55 mm, Dickfalz
Oberfläche: verzinkt, endbeschichtet, pulverbeschichtet,
 Farbton : RAL 7039 quarzgrau
Korrosionsschutz :  nach ZTV
Bodenanschluss: absenkbare Bodendichtung im zugelassendem System

BÄNDER
2 Konstruktionsbänder mit Kugellager, 2-dimensional verstellbar, Stahl verzinkt, endbeschichtet RAL 7039
(quarzgrau)

SCHLOSS
Objektschloss für den nachträglichen Einbau eines Profilzylinders, Anforderungen nach DIN 18250(Feuer- und Rauchschutztüren), Klasse 3, Profilzylinder bauseits, Schlosskasten geschlossen u. verzinkt, Falle u. Riegel vernickelt, wartungsfreie, dauergeschmierte und geräuschgedämpfte Fallenführung, Stulpbreite 20mm, Stulpführung rund, vorbereitet für den Einbau eines Profilzylinders

DRÜCKER
Objektbeschlag nach DIN EN 179 für Feuer- u. Rauchschutztüren nach DIN 18273 sowie Anforderungen nach DIN 1906: Drücker/ Drücker,

SCHLIESSER
Türschließer mit Gleitschiene, für die Montage an Feuer- und Rauchschutztüren, nach EN 1154 A, Größe 3 - 5, mit Gleitschiene, einstellbare Schließkraft, Schließgeschwindigkeit, Öffnungsdämpfung und Endschlag, Normalmontage auf Bandseite, mit Montageplatte,
selbstschließend

Ausführung der Beschläge erst nach Bemusterung und Freigabe des Bauherrn / Architekten.

SONSTIGES :
Aufmaß am Objekt in Eigenverantwortung des AN erforderlich, Abnahmeprüfung und dauerhaftes Anbringen des  Zulassungsschildes, Übergabe Prüfbuch und bauaufs. Zulassung zur Abnahme, Werkplanung nach ZTV, einschl. Ausstattungsliste.
Menge: 1,000 St

**02.01.2 Minderpreis für die Verwendung einer Eckzarge**
Zulage/Minderpreis für den Einbau einer Eckzarge ähnlicher bauart anstelle der Umfassungszarge zu Vorposition
Menge: 1,000 m3

**02.01.3 Tür, T30/ RS, 1-flügelig, DIN R wie vor jedoch 1,26 x 1,80 m, Blockzarge, Sonderanfertigung**
Brandschutz-Stahlblechtür, T30/ RS, 1-flügelig

Tür-Nr.  AH01.01
Einbauort:  UG, Raum AH01/AH05

ANFORDERUNGEN
Brandschutz nach DIN 4102 Teil 5  T 30
Rauchschutz nach DIN 18095 Teil 1  RS-1
mit Typengenehmigung/Herstellererklärung

Beanspruchungsgruppe nach DIN EN 1192 3
mit bauaufsichtlicher Zulassung geprüft nach DIN EN 1192

Öffnungswinkel min. 90°

beispielhaftes Produkt: Hörmann H3 OD od.glw.

angebotenes Produkt: '.........'

angebotenes Fabrikat: '.........'

GEOMETRIE
Bau-Richtmaß
nach DIN 18100 in mm: 1.260 / 1.800 mm (B / H)
Anschlag/ Gangflügel: DIN R

WAND:  Stahlbeton/Mauerwerk KS, ca. 20-27 cm dick (incl. Putz)

ZARGE:
Material: Stahl-Blockzarge für gefälzte  Türblätter, 1,5 mm
Spiegelbreite: ca. 50 mm - Bandseite,
 ca. 20 mm - Bandgegenseite
Oberfläche:  verzinkt, endbeschichtet, pulverbeschichtet
Farbton:  RAL 7039 quarzgrau
Korrosionsschutz: nach ZTV
Dichtung: 3-seitiges Dämpfungsprofil
Einbau: in lichte Öffnung,
 incl. elastische Verfugung Wandanschlüsse
Befestigung: schraubbar, mit Mauer-Dübelanker
Bodeneinstand: ohne

TÜRBLATT
Material: Stahlblech, 1,5 mm dick, vollflächig
 verklebte Verbundkonstruktion
Blattdicke: ca. 55 mm, Dickfalz
Oberfläche: verzinkt, endbeschichtet, pulverbeschichtet
 Farbton : RAL 7039 quarzgrau
Korrosionsschutz :  nach ZTV
Bodenanschluss: absenkbare Bodendichtung im zugelassendem System

BÄNDER
2 Konstruktionsbänder mit Kugellager, 2-dimensional verstellbar, Stahl verzinkt, endbeschichtet RAL 7039
(quarzgrau)

SCHLOSS
Objektschloss für den nachträglichen Einbau eines Profilzylinders, Anforderungen nach DIN 18250(Feuer- und Rauchschutztüren), Klasse 3, Profilzylinder bauseits, Schlosskasten geschlossen u. verzinkt, Falle u. Riegel vernickelt, wartungsfreie, dauergeschmierte und geräuschgedämpfte Fallenführung, Stulpbreite 20mm, Stulpführung rund, vorbereitet für den Einbau eines Profilzylinders

DRÜCKER
Objektbeschlag nach DIN EN 179 für Feuer- u. Rauchschutztüren nach DIN 18273 sowie Anforderungen nach DIN 1906: Drücker/ Drücker,

SCHLIESSER
Türschließer mit Gleitschiene, für die Montage an Feuer- und Rauchschutztüren, nach EN 1154 A, Größe 3 - 5, mit Gleitschiene, einstellbare Schließkraft, Schließgeschwindigkeit, Öffnungsdämpfung und Endschlag, Normalmontage auf Bandseite, mit Montageplatte

Ausführung der Beschläge erst nach Bemusterung und Freigabe des Bauherrn / Architekten.

SONSTIGES :
Aufmaß am Objekt in Eigenverantwortung des AN erforderlich, Abnahmeprüfung und dauerhaftes Anbringen des  Zulassungsschildes, Übergabe Prüfbuch und bauaufs. Zulassung zur Abnahme, Werkplanung nach ZTV, einschl. Ausstattungsliste.
Menge: 1,000 St

**02.01.4 Tür, T30/ RS, 1-flügelig, DIN L, 1,01 x 2,01 m, Eckzarge**
Brandschutz-Stahlblechtür, T30/ RS, 1-flügelig

Tür-Nr.  AH04.01
Einbauort:  UG, Raum NA02/AH04

ANFORDERUNGEN
Brandschutz nach DIN 4102 Teil 5  T 30
Rauchschutz nach DIN 18095 Teil 1  RS-1
mit bauaufsichtlicher Zulassung nach 18095 -2 u. 3

Beanspruchungsgruppe nach DIN EN 1192 3
mit bauaufsichtlicher Zulassung geprüft nach DIN EN 1192

Öffnungswinkel min. 90°

beispielhaftes Produkt: Hörmann H3 OD od.glw.

angebotenes Produkt: '.........'

angebotenes Fabrikat: '.........'

GEOMETRIE
Bau-Richtmaß
nach DIN 18100 in mm: 1.010 / 2.010 mm (B / H)
Anschlag/ Gangflügel: DIN L

WAND:  Stahlbeton/Mauerwerk KS, ca. 50-70 cm dick (incl. Putz)

ZARGE:
Material: Stahl-Eckzarge für gefälzte  Türblätter, 1,5 mm
Spiegelbreite: ca. 50 mm - Bandseite,
 ca. 20 mm - Bandgegenseite
Oberfläche:  verzinkt, endbeschichtet, pulverbeschichtet
Farbton:  RAL 7039 quarzgrau
Korrosionsschutz: nach ZTV
Dichtung: 3-seitiges Dämpfungsprofil
Einbau: in lichte Öffnung,
 incl. elastische Verfugung Wandanschlüsse
Befestigung: schraubbar, mit Mauer-Dübelanker
Bodeneinstand: ohne

TÜRBLATT
Material: Stahlblech, 1,5 mm dick, vollflächig
 verklebte Verbundkonstruktion
Blattdicke: ca. 55 mm, Dickfalz
Oberfläche: verzinkt, endbeschichtet, pulverbeschichtet
 Farbton : RAL 7039 quarzgrau
Korrosionsschutz :  nach ZTV
Bodenanschluss: absenkbare Bodendichtung im zugelassendem System

BÄNDER
2 Konstruktionsbänder mit Kugellager, 2-dimensional verstellbar, Stahl verzinkt, endbeschichtet RAL 7039
(quarzgrau)

SCHLOSS
Objektschloss für den nachträglichen Einbau eines Profilzylinders, Anforderungen nach DIN 18250(Feuer- und Rauchschutztüren), Klasse 3, Profilzylinder bauseits, Schlosskasten geschlossen u. verzinkt, Falle u. Riegel vernickelt, wartungsfreie, dauergeschmierte und geräuschgedämpfte Fallenführung, Stulpbreite 20mm, Stulpführung rund, vorbereitet für den Einbau eines Profilzylinders

DRÜCKER
Objektbeschlag nach DIN EN 179 für Feuer- u. Rauchschutztüren nach DIN 18273 sowie Anforderungen nach DIN 1906: Drücker/ Drücker,

SCHLIESSER
Türschließer mit Gleitschiene, für die Montage an Feuer- und Rauchschutztüren, nach EN 1154 A, Größe 3 - 5, mit Gleitschiene, einstellbare Schließkraft, Schließgeschwindigkeit, Öffnungsdämpfung und Endschlag, Normalmontage auf Bandseite, mit Montageplatte,
selbstschließend

Ausführung der Beschläge erst nach Bemusterung und Freigabe des Bauherrn / Architekten.

SONSTIGES :
Aufmaß am Objekt in Eigenverantwortung des AN erforderlich, Abnahmeprüfung und dauerhaftes Anbringen des  Zulassungsschildes, Übergabe Prüfbuch und bauaufs. Zulassung zur Abnahme, Werkplanung nach ZTV, einschl. Ausstattungsliste.
Menge: 1,000 St

**02.01.5 Mehrzweck-Stahlblechtür, 1-flügelig, DIN L, 1,01 x 2,13 m, Umfassungszarge**
Stahlblechtür, 1-flügelig

Tür-Nr.  AH04.02
Einbauort:  UG, Raum AH04/AH05

ANFORDERUNGEN
Brandschutz nach DIN 4102 Teil 5  keine
Rauchschutz nach DIN 18095 Teil 1  keine
mit bauaufsichtlicher Zulassung nach 18095 -2 u. 3

Beanspruchungsgruppe nach DIN EN 1192 3
mit bauaufsichtlicher Zulassung geprüft nach DIN EN 1192

Öffnungswinkel min. 90°

beispielhaftes Produkt: Hörmann D 65-2 od.glw.

angebotenes Produkt: '.........'

angebotenes Fabrikat: '.........'

GEOMETRIE
Bau-Richtmaß
nach DIN 18100 in mm: 1.010 / 2.130 mm (B / H)
Anschlag/ Gangflügel: DIN L

WAND:  Stahlbeton/Mauerwerk KS, ca. 30-40 cm dick (incl. Putz)

ZARGE:
Material: Stahl-Umfassungszarge für gefälzte  Türblätter, 1,5 mm dick
Maulweite: 250-300 mm
Spiegelbreite: ca. 50 mm - Bandseite,
 ca. 20 mm - Bandgegenseite
Oberfläche:  verzinkt, endbeschichtet, pulverbeschichtet
Farbton:  RAL 7039 quarzgrau
Korrosionsschutz:  nach ZTV
Dichtung: 3-seitiges Dämpfungsprofil
Einbau: in lichte Öffnung,
 incl. Hintermörtelung der Zarge
Befestigung: schraubbar, mit Mauer-Dübelanker
Bodeneinstand: ohne

TÜRBLATT
Material: Stahlblech, 1,5 mm dick, vollflächig
 verklebte Verbundkonstruktion
Blattdicke: ca. 55 mm, Dickfalz
Oberfläche: verzinkt, endbeschichtet, pulverbeschichtet
 Farbton : RAL 7039 quarzgrau,
Korrosionsschutz :  nach ZTV
Bodenanschluss: absenkbare Bodendichtung im zugelassendem System

BÄNDER
2 Konstruktionsbänder mit Kugellager, 2-dimensional verstellbar, Stahl verzinkt, endbeschichtet RAL 7039
(quarzgrau)

SCHLOSS
Objektschloss für den nachträglichen Einbau eines Profilzylinders, Klasse 3, Profilzylinder bauseits, Schlosskasten geschlossen u. verzinkt, Falle u. Riegel vernickelt, wartungsfreie, dauergeschmierte und geräuschgedämpfte Fallenführung, Stulpbreite 20mm, Stulpführung rund, vorbereitet für den Einbau eines Profilzylinders

DRÜCKER
Aluminiumbeschlag Anforderungen nach DIN 1906: Drücker/ Drücker,

SCHLIESSER
Türschließer mit Gleitschiene, für die Montage an Feuer- und Rauchschutztüren, nach EN 1154 A, Größe 3 - 5, mit Gleitschiene, einstellbare Schließkraft, Schließgeschwindigkeit, Öffnungsdämpfung und Endschlag, Normalmontage auf Bandseite, mit Montageplatte,
selbstschließend

Ausführung der Beschläge erst nach Bemusterung und Freigabe des Bauherrn / Architekten.

SONSTIGES :
Aufmaß am Objekt in Eigenverantwortung des AN erforderlich, Abnahmeprüfung und dauerhaftes Anbringen des  Zulassungsschildes, Übergabe Prüfbuch und bauaufs. Zulassung zur Abnahme, Werkplanung nach ZTV, einschl. Ausstattungsliste.
Menge: 1,000 St

**02.01.6 Mehrzweck-Stahlblechtür, 2-flügelig, DINR/L, 1,20 x 1,90 m, Umfassungszarge, Sonderanfertigung**
Mehrzweck-Stahlblechtür, 2-flügelig

Tür-Nr.  AH02.01
Einbauort:  UG, Raum AH01/AH02

ANFORDERUNGEN
Beanspruchungsgruppe nach DIN EN 1192 3
mit bauaufsichtlicher Zulassung geprüft nach DIN EN 1192
Türelement dichtschließend ds
Öffnungswinkel min. 90°

beispielhaftes Produkt: Hörmann D 65-2 od.glw.

angebotenes Produkt: '.........'

angebotenes Fabrikat: '.........'

GEOMETRIE
Bau-Richtmaß
nach DIN 18100 in mm: 1.200/ 1.900 mm (B / H)
  Teilung asymetrisch
Gangflügel:  DIN R
Standflügel:  Breite 620 mm

WAND:  Stahlbeton, ca. 15-20 cm dick (einschl. Putz)

ZARGE:
Material: Stahl-Umfassungszarge für gefälzte  Türblätter, 1,5 mm dick
Maulweite: 250-300 mm
Spiegelbreite: ca. 50 mm - Bandseite,
 ca. 20 mm - Bandgegenseite
Oberfläche:  verzinkt, endbeschichtet, pulverbeschichtet
Farbton:  RAL 7039 quarzgrau
Korrosionsschutz:  nach ZTV
Dichtung: 3-seitiges Dämpfungsprofil
Einbau: in lichte Öffnung,
 incl. Hintermörtelung der Zarge
Befestigung: schraubbar, mit Mauer-Dübelanker
Bodeneinstand: ohne

TÜRBLATT
Material: Stahlblech, 1,5 mm dick, Füllung mit
 Mineralfaser-Dämmplatte, Aussteifung
 mit Flachstahl
Blattdicke: ca. 65 mm, Dickfalz
Oberfläche:  verzinkt, endbeschichtet-pulver-
  beschichtet,
  Farbton: RAL 7039 quarzgrau
Korrosionsschutz :  nach ZTV

BÄNDER
2 Konstruktionsbänder mit Kugellager, 2-dimensional verstellbar, Stahl verzinkt, endbeschichtet RAL 7039
(quarzgrau)

SCHLOSS
Objektschloss für den nachträglichen Einbau eines Profilzylinders, Klasse 3, Profilzylinder bauseits, Schlosskasten geschlossen u. verzinkt, Falle u. Riegel vernickelt, wartungsfreie, dauergeschmierte und geräuschgedämpfte Fallenführung, Stulpführung rund, vorbereitet für den Einbau eines Profilzylinders,

DRÜCKER
Aluminium-Beschlag Anforderungen nach DIN 1906:
Beschlag: Drücker / Drücker

Ausführung der Beschläge erst nach Bemusterung und Freigabe des Bauherrn / Architekten.

SONSTIGES :
Aufmaß am Objekt in Eigenverantwortung des AN erforderlich, Werkplanung nach ZTV, einschl. Ausstattungsliste.
Menge: 1,000 St

**02.01.7 Mehrzweck-Stahlblechtür, 2-flügelig, DINR/L, Eckzarge**
Mehrzweck-Stahlblechtür, 2-flügelig

Tür-Nr.  AH05.01
Einbauort:  UG, Raum AH05/Sakura

ANFORDERUNGEN
Beanspruchungsgruppe nach DIN EN 1192 3
mit bauaufsichtlicher Zulassung geprüft nach DIN EN 1192
Türelement dichtschließend ds
Öffnungswinkel min. 90°

beispielhaftes Produkt: Hörmann D 65-2 od.glw.

angebotenes Produkt: '.........'

angebotenes Fabrikat: '.........'

GEOMETRIE
Bau-Richtmaß
nach DIN 18100 in mm: 1.440/ 2.130 mm (B / H)
  Teilung asymetrisch
Gangflügel:  DIN R
Standflügel:  Breite 960 mm

WAND:  Mauerwerk, ca. 50-70 cm dick (einschl. Putz)

ZARGE:
Material: Stahl-Eckzarge für gefälzte  Türblätter, 1,5 mm
Spiegelbreite: ca. 50 mm - Bandseite,
 ca. 20 mm - Bandgegenseite
Oberfläche:  verzinkt, endbeschichtet, pulverbeschichtet
Farbton:  RAL 7039 quarzgrau
Korrosionsschutz: nach ZTV
Dichtung: 3-seitiges Dämpfungsprofil
Einbau: in lichte Öffnung,
 incl. Hintermörtelung der Zarge
Befestigung: schraubbar, mit Mauer-Dübelanker
Bodeneinstand: ohne

TÜRBLATT
Material: Stahlblech, 1,5 mm dick, Füllung mit
 Mineralfaser-Dämmplatte, Aussteifung
 mit Flachstahl
Blattdicke: ca. 65 mm, Dickfalz
Oberfläche:  verzinkt, endbeschichtet-pulver-
  beschichtet,
  Farbton: RAL 7039 quarzgrau
Korrosionsschutz :  nach ZTV

BÄNDER
2 Konstruktionsbänder mit Kugellager, 2-dimensional verstellbar, Stahl verzinkt, endbeschichtet RAL 7039
(quarzgrau)

SCHLOSS
Objektschloss für den nachträglichen Einbau eines Profilzylinders, Klasse 3, Profilzylinder bauseits, Schlosskasten geschlossen u. verzinkt, Falle u. Riegel vernickelt, wartungsfreie, dauergeschmierte und geräuschgedämpfte Fallenführung, Stulpführung rund, vorbereitet für den Einbau eines Profilzylinders,

DRÜCKER
Aluminium-Beschlag Anforderungen nach DIN 1906:
Beschlag: Drücker / Drücker

Ausführung der Beschläge erst nach Bemusterung und Freigabe des Bauherrn / Architekten.

SONSTIGES :
Aufmaß am Objekt in Eigenverantwortung des AN erforderlich, Werkplanung nach ZTV, einschl. Ausstattungsliste.
Menge: 1,000 St

**02.01.8 Zulage Elektroanschluss Zarge**
Zulage für Lieferung und funktionsfertiger Montage eines Elektroanschlusses an Zarge der vor beschriebenen Stahltüren
Menge: 4,000 St

**02.01.9 Zulage Riegelschaltkontakt/Magnetkontakt Zarge**
Zulage für Lieferung und funktionsfertiger Montage von Riegelschaltkontakt/Magnetkontakt an Zarge der vor beschriebenen Stahltüren
Menge: 1,000 St

**02.01.10 Bodentürstopper gefedert**
Lieferung und Montage von schweren Boden-Türstoppern für die vorstehend beschriebenen Zugangstüren.

Als Türstopper sind schwere Federtürstopper für Türflügelgewicht bis 135 kg zu liefern und montieren

beispielhaftes Produkt: KWS Type 2024 od. glw.

angebotener Fabrikat: '.........'

angebotenes Produkt: '.........'
Menge: 6,000 St

#### Bereich 02.02 Trennwandelemente innen

**02.02.1 Glas-Rahmenverglasung - Schwimmmeisterraum**
Alu-Innen-Element als Festverglasung, Beispielhaftes System Schüco AWS 50
Schalldämmmaß nach DIN 4109: Rw = 37dB für das Gesamtbauteil

Abmessung (Rohbauöffnung) ca.:

6.650 mm x 2.325mm (Breite x Höhe)
im Grundriss 2 x 90° abgewinkelt
Breite 1 ca.:  2.000 mm
Breite 2 ca.:  6.650 mm
Breite 3 ca.:  2.000 mm

Im Bereich des Türelementes erhöht sich die Elementhöhe um die Brüstungshöhe

Einbauort:  EG, zwischen Raum NA126 und  AH401

Ausführung der Konstruktion grundsätzlich gemäß den vorbeschriebenen Systembeschreibungen in den "ZTV‘s - zusätzl. techn. Vertragsbedingungen"

Systemhersteller/ Produkt: gem. Systembeschreibung - "Innentüren"
-

Aufteilung nach beiliegender Grundriss/Ansichten in:

1 St Festfeld  G 8
  ca. 2.000 x 2.300 mm (BxH)

1 St Festfeld  G 8
  ca. 1.100 x 2.300 mm (BxH)

Tür 1 St 1-flg. gesonderte Position

3 St Festfelder G 8
  ca. 1.400x 2.300 mm (BxH)

1 St Festfeld  G 8
  ca. 2.000 x 2.300 mm (BxH)

1 St Festfeld  G 8
  ca. 1.650 x 2.300 mm (BxH)

Anschlüsse:
Die schalltechnischen Anforderungen zwischen Rahmen und Baukörper sind nach DIN 4109 einzuhalten.

Seitlich:  Mauerwerk/Alu-Glas-Konstruktion/Stahlprofil
Oben:  Mauerwerk/Stahlprofil

In einem Teilbereich ist ein Pfostenprofil / Stahlstütze so zu setzen, das einseitig im rechten Winkel das im folgenden beschriebene Türelement an dieses anschließt.

Die 90° Eckausbildungen sind mit einem systemgebundenen wärmegedämmten Aluminiumprofil auszuführen

Breite Blendrahmen-, Pfosten- und/oder Riegelprofile sind schallschutztechnisch mit Fermacell und/oder Promat zu ertüchtigen.

Aufteilung der Felder jedoch entsprechend den statischen und konstruktiven Erfordernissen und abschließender Festlegung/Freigabe nach Werkplanung AN.

Ausführung der Konstruktion und der Anschlüsse gem. Detailplanung:
- ARC_3467_AH_FH: Details Innenverglasung Alte Halle

Die besonderen Einbaubedingungen zur Verglasung gem. technische Vorbemerkungen sind zu beachten
Menge: 30,000 m2

**02.02.2 Alu-Tür-Element, 1-flg. - SMR**
Alu-Tür-Element, beispielhaftes System Schüco ADS 65 .NI od. glw.

Abmessung ca.:  1.260 mm x 2.700 mm (BxH)
Tür-Nr.  NA126.02
Einbauort:  EG, Raum NA206/AH401

Systemhersteller / Produkt:
Türelement - gem. Systembeschreibung

Ausführung Oberflächen der Profilsystem gem. Systembeschreibung

Profilbautiefen:
Blendrahmen, Pfosten, Riegel,
Flügelrahmen und Sockel: ca. 50 mm

Profilansichtsbreiten:
gem. Systembeschreibung

Aufteilung nach beiliegender Ansicht in:

1 St 1-flg.
Geometrie:  ca. 1.260 x 2.700 mm (BxH)
  nach innen öffnend, DIN R
  lichter Durchgang mind. 100 cm
Beschlag Tür:  außen: Drücker,innen: Drücker
  vorbereitet für Profilzylinder
  Obentürschließer (OTS)
Verglasung:  G 8

Anschlüsse
Seitlich:  an Glas-Alu-Konstruktion/Stahlprofil
Oben:  Vierkantstahlrohr entspr. sep. Position
Fußpunkt Tür:  ca. 15 mm Türspalt
Menge: 1,000 St

**02.02.3 Glas-Rahmenverglasung - Stiefelgang/Halle**
Alu-Innen-Element, beispielhaftes System Schüco AWS 50
Schalldämmmaß nach DIN 4109: Rw = 37dB für das Gesamtbauteil

Abmessung (Rohbauöffnung) ca.:

2.888+5.667 mm x 2.325 mm und 3.000+2.000 mm x 2.325 mm (Breite x Höhe)

Im Bereich des Türelementes erhöht sich die Elementhöhe um die Brüstungshöhe

Einbauort:  EG, zwischen Raum AH201 und AH401

Ausführung der Konstruktion grundsätzlich gemäß den vorbeschriebenen Systembeschreibungen in den "ZTV‘s - zusätzl. techn. Vertragsbedingungen"

Systemhersteller/ Produkt: gem. Systembeschreibung - "Fenstersystem/ Rahmenkonstruktionen"

Aufteilung nach beiliegender Grundriss/Ansichten in:
- ARC_3467_AH_FH: Details Innenverglasung Alte Halle

Tür 1 St 1-flg.: gesonderte Position

1 St Festfeld  G 8
  ca. 1.270 x 2.300 mm (BxH)

2 St Festfeld er G 8
  ca. 1.750 x 2.300 mm (BxH)

Tür 1 St 1-flg.: gesonderte Position

3 St Festfelder G 8
  ca. 1.740x 2.300 mm (BxH)

1 St Festfeld  G 8
  ca. 2.000 x 2.300 mm (BxH)

Anschlüsse:
Die schalltechnischen Anforderungen zwischen Rahmen und Baukörper sind nach DIN 4109 einzuhalten.

Seite: Mauerwerk/Stahlbeton/Stahlprofil/Alu-Glas-Konstruktion
Oben: Mauerwerk/Stahlbeton/Stahlprofil/Trockenbau

Breite Blendrahmen-, Pfosten- und/oder Riegelprofile sind schallschutztechnisch mit Fermacell und/oder Promat zu ertüchtigen.

Aufteilung der Felder jedoch entsprechend den statischen und konstruktiven Erfordernissen und abschließender Festlegung/Freigabe nach Werkplanung AN.

Ausführung der Konstruktion und der Anschlüsse gem. Detailplanung :
- Trockenbau/Verglasung Stiefelgang zum Schwimmbecken - Alte Halle, ARC_3553_AH_TB

Die besonderen Einbaubedingungen zur Verglasung gem. technische Vorbemerkungen sind zu beachten
Menge: 30,000 m2

**02.02.4 Alu-Tür-Element, 1-flg.- Stiefelgang**
Alu-Tür-Element, beispielhaftes System Schüco ADS 65. NI od. glw.
Einsatz in Flucht- und Rettungsweg

Abmessung ca.:  1.260 mm x 2.700 mm (BxH)
Tür-Nr.  AH201.01 und AH201.02
Einbauort:  EG, Raum AH201/AH401

Systemhersteller / Produkt:
Türelement - gem. Systembeschreibung

Ausführung Oberflächen der Profilsystem gem. Systembeschreibung

Profilbautiefen:
Blendrahmen, Pfosten, Riegel,
Flügelrahmen und Sockel: ca. 50 mm

Profilansichtsbreiten:
gem. Systembeschreibung

Aufteilung nach beiliegender Ansicht in:

2 St 1-flg.
Geometrie:  ca. 1.260 x 2.700 mm (BxH)
  nach innen öffnend, DIN R bzw. L
  lichter Durchgang mind. 100 cm
Beschlag Tür:  außen: Drücker,innen: Drücker
Verglasung:  G 8

Anschlüsse
Seitlich:  an Glas-Alu-Konstruktion/Stahlprofil
Oben:  Vierkantstahlrohr entspr. sep. Position
Fußpunkt Tür:  ca. 15 mm Türspalt
Menge: 2,000 St

**02.02.5 Dach Schwimmmeisterkanzel und Stiefelgang, Glas begehbar**
Liefern und fachgerechtes  Einbauen begehbare Überkopfverglasung, zur Wartungszwecken begehbar, einschl. aller erforderlichen Nebenleistungen, Befestigungs- und Dichtungssystem, komplett und funktionsfähig gem. anerkannten Regeln der Technik

Glasaufbau:
mehrlagig, VSG
obere Nutzschicht: Einscheibensicherheitsglas, rutschhemmend R10
untere Tragschicht teilvorgespannt - TVG
Zwischenschicht hochreißfest, feuchtebeständige Verbundfolie
PVB - mit statischem Nachweis oder
SGP
Glasdicken und Aufbau gemäß stat. Nachweis
Vordimensioniert: VSG 2 x 10mm TVG + 1,52mm SGP
Punktsiebdruck für R11 nach DIN 16165

Begehbarkeit für Wartungs- und Revisionszwecke
Rutschhemmung mind. R11 nach DIN 51130
Kanten geschliffen und poliert
Oberfläche satiniert

Lagerung / Befestigung:
formschlüssige, spannungsfreie Lagerung
dauerelastische, alterungs- und feuchtebeständige Lager- und Dichtmaterialien - schwimmhallengeeignet!
korrossionsgeschütze Unterkonstruktion geeignet für Schwimmbadklima
Entwässerung und Hinterlüftung gemäß Systemanforderungen

Inkl. Erbringung Nachweise und Dokumentationen:
Stat. Nachweis gemäß DIN 18008
Herstellerangaben zu Glasaufbau und Folien
Prüfzeugnis Rutschhemmung
Wartungs- und Reinigungshinweise

Einbau nach Plan
ARC_3467_AH_FA Details Innenverglasung
ARC_3400_AH_WA Wandabwicklungen Alte Halle Wandbild: Schwimmmeisterraum

Abmessungen Schwimmmeisterraum
ca. 5 x 2000 x 1500 mm

Abmessungen Vorbau Stiefelgang
ca. 1 x 2000 x 1800 mm
ca. 1 x 2000 x 1400 mm

Leichtes Gefälle 1,5%

Angebotenes Fabrikat: '.........'
Angebotenes Produkt: '.........'
Menge: 20,000 m2

**02.02.6 Zulage Stoßgriff/Anti-Panik-Stange, nach DIN EN1125**
Zulage für Lieferung und funktionsfertiger Montage eines Stoßgriffes/Anti-Panik-Stange an vor beschriebenen Alu-Glas-Türen inkl. passendem Türbeschlag
Menge: 1,000 St

**02.02.7 Zulage Türbeschlag, Antipanik Schloss, SVP**
1-flügeliger Türbeschlag, Antipanik Schloss, Schließfunktion "E" gemäß DIN EN 179, selbstverriegelnd

Ausführung:
Vollpanik-Funktion nach DIN EN 179

Türbänder: entsprechend den zu erwartenden Lasten.

SVP - Schloss incl. Zubehör, Vorgerichtet für Profilzylinder.

Betätigung innen:
Türdrücker nach DIN EN 179 in Aluminium
Menge: 1,000 St

**02.02.8 Tönungsfolie an Unterseite Glasdach**
Liefern und fachgerechtes Aufbringen einer statisch fachgerechten Tönungsfolie auf Glasflächen (Unterseite Glasdach) einschl. aller erforderlichen Vorbereitungsarbeiten, Reinigung, Zuschnitt, Befestigung und Endkontrolle

Folie:
Lichtdurchlass reduzierend
Verringerung Blendung
statisch haftend, selbsthaftend
Tönung: Dunkel / anthrazit nach Bemusterung AG
Lichtdurchlässigkeit: 10-30%
Haltbarkeit mind. 5 Jahre ohne Blasenbildung und Ablösung
Material temperierbar bei Montage
Geeignet in Schwimmbadatmophäre

Vor Montage Reinigung und Entfettung Glasflächen

Einbau Dachunterseite Schwimmmeisterraum und Einbau Stiefelgang, Einbauhöhe ca. 2,70m
Menge: 20,000 m2

#### Bereich 02.03 Ganzglaskonstruktionen

**02.03.1 Ganzglastür, Nassraum ca. 1,13 x 2,13 m, DIN L/R, Alu-Umfassungszarge pulverbeschichtet**
Ganzglastür, 1-flügelig
bTür-Nr.  AH301.01, AH301.02, AH302.01,  AH302.02, AH305.01, AH305.02 und  AH308.01
Einbauort:  EG, Raum AH201/AH301,  AH301/AH401, AH206/AH302,  AH302/AH401, AH206/AH305 und  AH305/AH401

ANFORDERUNGEN
Lieferung und Einbau einer 1-flügeligen Ganzglastür
Anforderung Nassraum,
Schwimmbad, chlorhaltige Luft,
Beanspruchungsgruppe E nach DIN EN 1192

GEOMETRIE
lichte Türöffnung :  ca. 1.130 / 2.130 mm  (B / H)
lichter Durchgang: mind. 1.000 mm
Anschlag :  DIN L + DIN R
Öffnungswinkel min. 90°,

WAND:  Mauerwerk, Dicke  ca. 15 bis 30 cm,
 zzgl. Fliesenbelag

ZARGE:
Material: Aluminium-Umfassungszarge, aus  Strangpressprofilen,
 zweiteilige Zarge
Maulweite: Zarge mit Maulweitenverstellung für  Wanddickenausgleich
Spiegelbreite: ca. 40 mm - Bandseite,
 ca. 53 mm - Bandgegenseite
 Kantenradien 8 mm,
 incl. Falz- und Wandanschlussdichtung
Oberfläche: pulverbeschichtet, Farbton :  RAL 7039
 (quarzgrau)
Korrosionsschutz :  nach ZTV
Dichtung: 3-seitiges Dämpfungsprofil, Farbe grau
Einbau: in lichte Öffnung,
 incl. Hinterfütterung der Zarge
Befestigung: verdeckt, Schraubanker-Montage
Bodeneinstand: ohne, Aussparung herstellen - anpassen an
 Hohlkehlsockelfliese
sonstiges: Zarge auf Gehrung geschnitten und mit
 Stahleckwinkeln unsichtbar verschraubt und
 geklebt

TÜRBLATT
Material: G 10
Kanten: umlaufend poliert
Glasoptik:  satiniert

BÄNDER
Dreirollenbänder, 3-dimensional verstellbar, verzinkt,
pulverbeschichtet, Farbton :  RAL 7039 (quarzgrau)

TÜRGRIFFE
Objektbeschlag nach DIN 18255 sowie Anforderungen nach DIN 1906:
beidseitige Türgriffe für unsichtbare, durchgehende Befestigung auf dem Glastürblatt d ca.10 mm,
vorgeschl. System / Produkt : gemäß Bietereintragung

einschl. aller erforderl. Glasbohrungen und Befestigungsmaterial wie Bolzen etc.,

Ausführung der Beschläge erst nach Bemusterung und Freigabe des Bauherrn / Architekten.

SONSTIGES :
Alle erforderl. Befestigungsmittel, Justierschrauben sowie das Einsetzen der Dübel mit Silikon (Befestigung am Baukörper) sind einzukalkulieren,
Aufmaß am Objekt in Eigenverantwortung des AN

incl. Schutz der Verglasung bis zur Abnahme und dem anschl. Wiederentfernen
Menge: 7,000 St

**02.03.2 Ganzglastür, Nassraum ca. 0,885 x 2,13 m, DIN L/R, Alu-Umfassungszarge pulverbeschichtet**
Ganzglastür, 1-flügelig
bTür-Nr.  AH304.01 und AH307.01
Einbauort:  EG, Raum AH301/AH401,  AH302/AH304 und AH305/AH307

ANFORDERUNGEN
Lieferung und Einbau einer 1-flügeligen Ganzglastür
Anforderung Nassraum (Schwimmbad),
Schwimmbad, chlorhaltige Luft

GEOMETRIE
lichte Türöffnung :  ca. 885 / 2.130 mm  (B / H)
lichter Durchgang: mind. 1.000 mm
Anschlag :  DIN L + DIN R
Öffnungswinkel min. 90°,

WAND:  Trockenbau, d=15 cm,
 zzgl. Fliesenbelag

ZARGE:
Material: Aluminium-Umfassungszarge, aus  Strangpressprofilen,
 zweiteilige Zarge
Maulweite: Zarge mit Maulweitenverstellung für  Wanddickenausgleich
Spiegelbreite: ca. 40 mm - Bandseite,
 ca. 53 mm - Bandgegenseite
 Kantenradien 8 mm,
 incl. Falz- und Wandanschlussdichtung
Oberfläche: pulverbeschichtet, Farbton :  RAL 7039
 (quarzgrau)
Korrosionsschutz :  nach ZTV
Dichtung: 3-seitiges Dämpfungsprofil, Farbe grau
Einbau: in lichte Öffnung,
 incl. Hinterfütterung der Zarge
Befestigung: verdeckt, Schraubanker-Montage
Bodeneinstand: ohne, Aussparung herstellen - anpassen an
 Hohlkehlsockelfliese
sonstiges: Zarge auf Gehrung geschnitten und mit
 Stahleckwinkeln unsichtbar verschraubt und
 geklebt

TÜRBLATT
Material: G 10
Kanten: umlaufend poliert
Glasoptik:  satiniert

BÄNDER
Dreirollenbänder, 3-dimensional verstellbar, verzinkt,
pulverbeschichtet, Farbton :  RAL 7039 (quarzgrau)

TÜRGRIFFE
Objektbeschlag nach DIN 18255 sowie Anforderungen nach DIN 1906:
beidseitige Türgriffe für unsichtbare, durchgehende Befestigung auf dem Glastürblatt d ca.10 mm,
vorgeschl. System / Produkt : gemäß Bietereintragung

einschl. aller erforderl. Glasbohrungen und Befestigungsmaterial wie Bolzen etc.,

Ausführung der Beschläge erst nach Bemusterung und Freigabe des Bauherrn / Architekten.

SONSTIGES :
Alle erforderl. Befestigungsmittel, Justierschrauben sowie das Einsetzen der Dübel mit Silikon (Befestigung am Baukörper) sind einzukalkulieren,
Aufmaß am Objekt in Eigenverantwortung des AN

incl. Schutz der Verglasung bis zur Abnahme und dem anschl. Wiederentfernen
Menge: 2,000 St

**02.03.3 Ganzglastür, Nassraum ca. 1,13 x 2,13 m, mit Oberlicht 1,13 x 0,41 m, DIN L/R, Alu-Block-Zarge, pulverbeschichtet**
Ganzglastür, 1-flügelig
bTür-Nr.  NA111.02 und NA127.02
Einbauort:  EG, Raum 3.2b, 3.3b und 4.1

ANFORDERUNGEN
Lieferung und Einbau einer 1-flügeligen Ganzglastür
Anforderung Naßraum (Schwimmbad),
Schwimmbad, chlorhaltige Luft

GEOMETRIE
lichte Türöffnung :  ca. 1.130 / 2.130 mm (B / H)
Kämpfer mit Glashalteleisten für Oberlicht
Oberlicht fest: ca. 1.130 / 410 mm (B / H)
lichter Durchgang: mind. 1.000 mm
Anschlag :  DIN L + DIN R
Öffnungswinkel min. 90°,

WAND:  Mauerwerk bis ca. 50 cm Dicke,
 zzgl. Fliesenbelag

ZARGE:
Material: Aluminium-Blockzarge
Spiegelbreite: ca. 35 mm - Bandseite,
 ca. 50 mm - Bandgegenseite
 incl. Falz- und Wandanschlussdichtung
Oberfläche: pulverbeschichtet, Farbton :  RAL 7039
 (quarzgrau)
Korrosionsschutz :  nach ZTV
Dichtung: 3-seitiges Dämpfungsprofil, Farbe grau
Einbau: in lichte Öffnung,
 incl. elastische Verfugung Wandanschlüsse
Befestigung: verdeckt, Schraubanker-Montage
Bodeneinstand: ohne, Aussparung herstellen - anpassen an
 Hohlkehlsockelfliese
sonstiges: Zarge auf Gehrung geschnitten und mit
 Stahleckwinkeln unsichtbar verschraubt und
 geklebt

TÜRBLATT
Material: G 10
Kanten: umlaufend poliert
Glasoptik:  satiniert

BÄNDER
Dreirollenbänder, 3-dimensional verstellbar, verzinkt,
pulverbeschichtet, Farbton :  RAL 7039 (quarzgrau)

TÜRGRIFFE
Objektbeschlag nach DIN 18255 sowie Anforderungen nach DIN 1906:
beidseitige Türgriffe für unsichtbare, durchgehende Befestigung auf dem Glastürblatt d ca.10 mm,
vorgeschl. System / Produkt : gemäß Bietereintragung

einschl. aller erforderl. Glasbohrungen und Befestigungsmaterial wie Bolzen etc.,

SCHLIESSER
Türschließer mit Gleitschiene, nach EN 1154 A, Größe 3 - 5, für barrierefreie Türen nach DIN 18040 bis Flügelbreite 1.250 mm bei max. 47 Nm Öffnungsmoment, hoher Wirkungsgrad über 80%, stark abfallendes Öffnungsmoment entsprechend Einbausituation an-/abschaltbar, mit Gleitschiene, von vorn einstellbare Schließkraft, Schließgeschwindigkeit, Öffnungsdämpfung und Endschlag, mit optischer Größenanzeige, Normalmontage auf Türblatt Bandseite, mit Klemmplatte für Ganzglastüren

Ausführung der Beschläge erst nach Bemusterung und Freigabe des Bauherrn / Architekten.

SONSTIGES :
Alle erforderl. Befestigungsmittel, Justierschrauben sowie das Einsetzen der Dübel mit Silikon (Befestigung am Baukörper) sind einzukalkulieren,
Aufmaß am Objekt in Eigenverantwortung des AN

incl. Schutz der Verglasung bis zur Abnahme und dem anschl. Wiederentfernen
Menge: 2,000 St

**02.03.4 Zulage WC-Drückergarnitur**
Zulage für Lieferung und funktionsfertiger Montage einer WC-Drückergarnitur in vor beschriebene Ganzglastüren
Menge: 2,000 St

**02.03.5 Zulage Elektroanschluss Zarge**
Zulage für Lieferung und funktionsfertiger Montage eines Elektroanschlusses an Zarge der vor beschriebenen Ganzglastüren
Menge: 2,000 St

**02.03.6 Zulage Riegelschaltkontakt/Magnetkontakt Zarge**
Zulage für Lieferung und funktionsfertiger Montage von Riegelschaltkontakt/Magnetkontakt an Zarge der vor beschriebenen Ganzglastüren
Menge: 2,000 St

#### Bereich 02.04 Stahlbau / Schlosser innen

**02.04.1 Unterkonstruktion für Trennwand / Tür SMR**
Tragkonstruktion, Herstellung, Lieferung und Montage der Stahlkonstruktion als UK im Schwimmhallenbereich für Tür-, Wandkonstruktionen, einschl. Ausführung gem. Werk- und Fertigungsplanung sowie Konstruktionsstatik des AN .

Konstruktion bestehend aus:
- Material: S235 JRG2 (RSt 37-2)

Konstruktionsprofile
- Stützen, Quadratrohr 60 x 4 mm, 8 Stück, Einzellänge ca. 2,30 m, auf Fußriegel angeschweißt,
- Riegel auf/unter Stützen als Rahmen ausgebildet, aus Rechteckhohlprofilen 60 x 4mm, und mit Aussteifung in Deckenebene zur Befestigung an Stahlbetonstütze/Mauerwerkswänden und -sockeln mit Dübeln,
 10 Stück, Einzellänge ca. 2,0 m,
 2 Stück, Einzellänge ca. 4,30 m
- Auflagerriegel, Quadratrohr 120 x 60 x 4 mm, 1 Stück, Einzellänge ca. 6,70 m auf Stahlwinkel 100 x 100 x 8 mm gleicher Länge an Bestandswand angedübelt,
einschließlich zugehöriger Kleinteile, Anschlussbleche und Verbindungsmittel (geschweißt oder geschraubt)
einschl. aller erforderlichen Bohrungen, Anker und Verbindungsmittel!

Oberflächenbehandlung / Korrosionsschutz für alle Stahlbauteile - Schwimmhallenathmosphäre:
- Korrosivitätskategorie C4, Schutzdauer lang bzw. VH
- Feuerverzinkung (Stückverzinkung) nach DIN EN ISO 1461 bzw. DIN EN ISO 14713
- Mindestgesamtschichtdicke Verzinkung : mind. 140 μm
- ist die Feuerverzinkung beschädigt, ist Sie mit entsprechender Zinkstaubfarbe äuqivalent wieder herzustellen
- alle Verbindungsmittel (Schrauben, Muttern, Gewindestangen, Stabdübel, etc.) feuerverzinkt gemäß DIN EN ISO 10684:2004
- die gesamte Konstruktion ist feuerverzinkungsgerecht zu konstruieren und zu fertigen
- Lackierung gem. ZTV, RAL 7039 (quarzgrau)

Verweis auf beigefügten Plan ARC_3467_AH_FH Details Innenverglasung Alte Halle

Die Fertigung erfolgt auf der Grundlages der freigegebenen Werks- und Fertigungsplanung (ges. Position) Aufmaß am Objekt in Eigenverantwortung des AN erforderlich.

Einbauort: zw. Raum AH401 und NA127
Menge: 650,000 kg

**02.04.2 Unterkonstruktion für Trennwand Stiefelgang / Halle**
Tragkonstruktion, Herstellung, Lieferung und Montage der Stahlkonstruktion als UK im Schwimmhallenbereich für Tür-, Wandkonstruktionen, einschl. Ausführung gem. Werk- und Fertigungsplanung sowie Konstruktionsstatik des AN .

Konstruktion bestehend aus:
- Material: S235 JRG2 (RSt 37-2)

Konstruktionsprofile
- Stützen, L 100/ 12 mm, 4 Stück, Einzellänge ca. 2,70 m, mit Fußplatte an Massivbau angedübelt, jeweils mit 4 Dübel M12, z.B. Fischer FAZ II, Bemessungslasten HEd = 1,3 kN, Med = 3,2kNm
- Riegel auf Stützen als Rahmen ausgebildet, aus Rechteckhohlprofilen 100x60x5mm, mit Aussteifung in Deckenebene zur Befestigung an Stahlbetonstütze mit Dübeln,
 3 Stück, Einzellänge ca. 3,40 m, 3 Stück, Einzellänge ca. 2,25 m,

einschließlich zugehöriger Kleinteile, Anschlussbleche und Verbindungsmittel (geschweißt oder geschraubt)
einschl. aller erforderlichen Bohrungen, Anker und Verbindungsmittel!

Oberflächenbehandlung / Korrosionsschutz für alle Stahlbauteile - Schwimmhallenathmosphäre:
- Korrosivitätskategorie C4, Schutzdauer lang bzw. VH
- Feuerverzinkung (Stückverzinkung) nach DIN EN ISO 1461 bzw. DIN EN ISO 14713
- Mindestgesamtschichtdicke Verzinkung : mind. 140 μm
- ist die Feuerverzinkung beschädigt, ist Sie mit entsprechender Zinkstaubfarbe äuqivalent wieder herzustellen
- alle Verbindungsmittel (Schrauben, Muttern, Gewindestangen, Stabdübel, etc.) feuerverzinkt gemäß DIN EN ISO 10684:2004
- die gesamte Konstruktion ist feuerverzinkungsgerecht zu konstruieren und zu fertigen
- Lackierung gem. ZTV, RAL 7012 (basaltgrau)

Verweis auf beigefügten Plan: ARC_3467_AH_FH Details Innenverglasung Alte Halle und ARC_3553_AH_TB Trockenbau - Verglasung Stiefelgang

Die Fertigung erfolgt auf der Grundlages der freigegebenen Werks- und Fertigungsplanung (ges. Position) Aufmaß am Objekt in Eigenverantwortung des AN erforderlich.

Einbauort: zwischen AH201/AH401
Menge: 500,000 kg

**02.04.3 Stahleinbauteile, Kleineisenteile, Anschlussbleche einbauen, farbbeschichtet**
Herstellung, Lieferung und Einbau von Anschlußblechen, -platten oder sonstigen Kleineisenteilen wie Bleche, Abdeckungen,zugehörige Profile
in kleinen Abmessungen, einschl. Befestigungsmaterial und Verschweißungen, Ankerplatten, Einbauankern u.dgl.
betrifft Kleinteile, die nicht den vorbeschriebenen Leistungspositionen zugeordnet sind
- Material : S 235 JR (St 37-2),
- Einzelgewichte : bis ca. 5 kg
- Einzelabmessungen ab ca. 10x10 bis 40x40 cm
- Materialdicken 5-15 mm

Oberflächenbehandlung:
gesamte Konstruktion korrosionsgeschützt und endfarbbehandelt mit Beschichtungssystem nach Korrosivitätskategorie C4, Schutzdauer lang, gem. ZTV's diese Leistungstitels
Farbton: RAL-Standart (z.B. RAL7039, quarzgrau), jedoch nach Bemusterung und Freigabe durch den Bauherrn / Architekten,

Beispiel: Ankerplatten, Winkelrahmen, Anschluß- und Befestigungskonstruktionen

Abrechnung erfolgt nach Wiegeschein
Menge: 100,000 kg

#### Bereich 02.05 Sonstige Leistungen

**02.05.1 Blickschutzfolie, transluzent**
nachträgliches Aufbringen einer Blickschutzfolie auf Verglasung, als Selbstklebefolie, Innenseite,
Farbe transluzent/ matt
Muster/ Ornament Auswahl nach Bemusterung
Menge: 10,000 m2

**02.05.2 Bodentürstopper gefedert**
Lieferung und Montage von schweren Boden-Türstoppern für die vorstehend beschriebenen Zugangstüren.

Als Türstopper sind schwere Federtürstopper für Türflügelgewicht bis 135 kg zu liefern und montieren

beispielhaftes Produkt: KWS Type 2024 od. glw.

angebotener Fabrikat: '.........'
angebotenes Produkt: '.........'
Menge: 16,000 St

### Titel 03 Neuer Anbau (NA - Gebäudeteil III)

#### Bereich 03.01 Metall-Innentüren

**03.01.1 Tür, T30/ RS, 1-flügelig, DIN R, 1,26 x 2,13 m, Umfassungszarge**
Brandschutz-Stahlblechtür, T30/ RS, 1-flügelig

Tür-Nr.  EB01.01
Einbauort:  UG, Raum NA02/EB01

ANFORDERUNGEN
Brandschutz nach DIN 4102 Teil 5  T 30
Rauchschutz nach DIN 18095 Teil 1  RS-1
mit bauaufsichtlicher Zulassung nach 18095 -2 u. 3

Beanspruchungsgruppe nach DIN EN 1192 3
mit bauaufsichtlicher Zulassung geprüft nach DIN EN 1192

Öffnungswinkel min. 90°

beispielhaftes Produkt: Hörmann H3 OD od.glw.

angebotenes Produkt: '.........'
angebotenes Fabrikat: '.........'

GEOMETRIE
Bau-Richtmaß
nach DIN 18100 in mm: 1.260 / 2.130 mm (B / H)
Anschlag/ Gangflügel: DIN R

WAND:  Stahlbeton/Mauerwerk KS, ca. 20-27 cm dick (incl. Putz)

ZARGE:
Material: Stahl-Umfassungszarge für gefälzte  Türblätter, 1,5 mm dick
Maulweite: 250-300 mm
Spiegelbreite: ca. 50 mm - Bandseite,
 ca. 20 mm - Bandgegenseite
Oberfläche:  verzinkt, endbeschichtet, pulverbeschichtet
Farbton:  RAL 7039 quarzgrau
Korrosionsschutz:  nach ZTV
Dichtung: 3-seitiges Dämpfungsprofil
Einbau: in lichte Öffnung,
 incl. Hintermörtelung der Zarge
Befestigung: schraubbar, mit Mauer-Dübelanker
Bodeneinstand: ohne

TÜRBLATT
Material: Stahlblech, 1,5 mm dick, vollflächig
 verklebte Verbundkonstruktion
Blattdicke: ca. 55 mm, Dickfalz
Oberfläche: verzinkt, endbeschichtet, pulverbeschichtet
 Farbton : RAL 7039 quarzgrau,
Korrosionsschutz :  nach ZTV
Bodenanschluss: absenkbare Bodendichtung im zugelassendem System

BÄNDER
2 Konstruktionsbänder mit Kugellager, 2-dimensional verstellbar, Stahl verzinkt, endbeschichtet RAL 9006
(Weißaluminium)

SCHLOSS
Objektschloss für den nachträglichen Einbau eines Profilzylinders, Anforderungen nach DIN 18250(Feuer- und Rauchschutztüren), Klasse 3, Profilzylinder bauseits, Schlosskasten geschlossen u. verzinkt, Falle u. Riegel vernickelt, wartungsfreie, dauergeschmierte und geräuschgedämpfte Fallenführung, Stulpbreite 20mm, Stulpführung rund, vorbereitet für den Einbau eines Profilzylinders

DRÜCKER
Objektbeschlag nach DIN EN 179 für Feuer- u. Rauchschutztüren nach DIN 18273 sowie Anforderungen nach DIN 1906: Drücker/ Drücker,

SCHLIESSER
Türschließer mit Gleitschiene, für die Montage an Feuer- und Rauchschutztüren, nach EN 1154 A, Größe 3 - 5, mit Gleitschiene, einstellbare Schließkraft, Schließgeschwindigkeit, Öffnungsdämpfung und Endschlag, Normalmontage auf Bandseite, mit Montageplatte,
selbstschließend

Ausführung der Beschläge erst nach Bemusterung und Freigabe des Bauherrn / Architekten.

SONSTIGES :
Aufmaß am Objekt in Eigenverantwortung des AN erforderlich, Abnahmeprüfung und dauerhaftes Anbringen des  Zulassungsschildes, Übergabe Prüfbuch und bauaufs. Zulassung zur Abnahme, Werkplanung nach ZTV, einschl. Ausstattungsliste.
Menge: 1,000 St

**03.01.2 Tür, T30/ RS, 1-flügelig, DIN L, 1,20 x 2,13 m, Blockzarge**
Brandschutz-Stahlblechtür, T30/ RS, 1-flügelig

Tür-Nr.  NA127.03
Einbauort:  EG, Raum NA127/NA128

ANFORDERUNGEN
Brandschutz nach DIN 4102 Teil 5  T 30
Rauchschutz nach DIN 18095 Teil 1  RS-1
mit bauaufsichtlicher Zulassung nach 18095 -2 u. 3

Beanspruchungsgruppe nach DIN EN 1192 3
mit bauaufsichtlicher Zulassung geprüft nach DIN EN 1192

Öffnungswinkel min. 90°

beispielhaftes Produkt: Hörmann H3 OD od.glw.

angebotenes Produkt: '.........'
angebotenes Fabrikat: '.........'

GEOMETRIE
Bau-Richtmaß
nach DIN 18100 in mm: 1.200 / 2.130 mm (B / H)
Anschlag/ Gangflügel: DIN L

WAND:  Mauerwerk, ca. 12,5-27 cm dick (incl. Putz)

ZARGE:
Material: Stahl-Blockzarge für gefälzte  Türblätter, 1,5 mm
Spiegelbreite: ca. 50 mm - Bandseite,
 ca. 20 mm - Bandgegenseite
Oberfläche:  verzinkt, endbeschichtet, pulverbeschichtet
Farbton:  RAL 7039 quarzgrau
Korrosionsschutz: nach ZTV
Dichtung: 3-seitiges Dämpfungsprofil
Einbau: in lichte Öffnung,
 incl. elastische Verfugung Wandanschlüsse
Befestigung: schraubbar, mit Mauer-Dübelanker
Bodeneinstand: ohne

TÜRBLATT
Material: Stahlblech, 1,5 mm dick, vollflächig
 verklebte Verbundkonstruktion
Blattdicke: ca. 55 mm, Dickfalz
Oberfläche: verzinkt, endbeschichtet, pulverbeschichtet
 Farbton : RAL 7039 quarzgrau,
Korrosionsschutz :  nach ZTV
Bodenanschluss: absenkbare Bodendichtung im zugelassendem System

BÄNDER
2 Konstruktionsbänder mit Kugellager, 2-dimensional verstellbar, Stahl verzinkt, endbeschichtet RAL 7039
(quarzgrau)

SCHLOSS
Objektschloss für den nachträglichen Einbau eines Profilzylinders, Anforderungen nach DIN 18250(Feuer- und Rauchschutztüren), Klasse 3, Profilzylinder bauseits, Schlosskasten geschlossen u. verzinkt, Falle u. Riegel vernickelt, wartungsfreie, dauergeschmierte und geräuschgedämpfte Fallenführung, Stulpbreite 20mm, Stulpführung rund, vorbereitet für den Einbau eines Profilzylinders

DRÜCKER
Objektbeschlag nach DIN EN 179 für Feuer- u. Rauchschutztüren nach DIN 18273 sowie Anforderungen nach DIN 1906: Drücker/ Drücker,

SCHLIESSER
Türschließer mit Gleitschiene, für die Montage an Feuer- und Rauchschutztüren, nach EN 1154 A, Größe 3 - 5, mit Gleitschiene, einstellbare Schließkraft, Schließgeschwindigkeit, Öffnungsdämpfung und Endschlag, Normalmontage auf Bandseite, mit Montageplatte,
selbstschließend

Ausführung der Beschläge erst nach Bemusterung und Freigabe des Bauherrn / Architekten.

SONSTIGES :
Aufmaß am Objekt in Eigenverantwortung des AN erforderlich, Abnahmeprüfung und dauerhaftes Anbringen des  Zulassungsschildes, Übergabe Prüfbuch und bauaufs. Zulassung zur Abnahme, Werkplanung nach ZTV, einschl. Ausstattungsliste.
Menge: 1,000 St

**03.01.3 Zulage Türbeschlag, Antipanik Schloss, SVP**
1-flügeliger Türbeschlag, Antipanik Schloss, Schließfunktion "E" gemäß DIN EN 179, selbstverriegelnd

Ausführung:
Vollpanik-Funktion nach DIN EN 179

Türbänder: entsprechend den zu erwartenden Lasten.

SVP - Schloss incl. Zubehör, Vorgerichtet für Profilzylinder.

Betätigung innen:
Türdrücker nach DIN EN 179 in Aluminium
Menge: 1,000 St

#### Bereich 03.02 Windfang

**03.02.1 Alu-Festverglasung-Element Windfang, 3-teilig**
Alu-Verglasung-Element, System AWS 65 od. glw.

Abmessung ca.:  6.590 mm x ca. 4.2500 mm (BxH)
  5-teilig
Einbauort:  EG, Raum NA100/NA101

Aufteilung nach beiliegender Ansicht in:

TEIL 1
1 St Festverglasung: G8, klar
  ca. 975 x 2.410 mm (BxH)
1 St Oberlicht GT 200, klar
  ca. 975 x 1.040 mm (BxH)
1 St Paneel  PF 1 (verdeckt)
  ca. 975 x 800 mm (BxH)

TEIL 2
1 St Festverglasung: G8, klar
  ca. 1.900 x 2.410 mm (BxH)
  incl. verdeckte Kabelführung
1 St Oberlicht G8, klar
  ca. 1.900 x 1.040 mm (BxH)
1 St Paneel  PF 1 (verdeckt)
  ca. 1.900 x 800 mm (BxH)

TEIL 3
1 St Tür:  elektrische Schiebetür
  (gesonderte Position
  ca. 1.200 x 2.410 mm (BxH)
  incl. verdeckte Kabelführung
1 St Oberlicht G8, klar
  ca. 1.200 x 1.040 mm (BxH)
1 St Paneel  PF 1 (verdeckt)
  ca. 1.200 x 800 mm (BxH)

TEIL 4
1 St Festverglasung: G8, klar
  ca. 1.765 x 2.410 mm (BxH)
1 St Oberlicht: G8, klar
  ca. 1.765 x 1.040 mm (BxH)
1 St Paneel  PF 1 (verdeckt)
  ca. 1.765 x 800 mm (BxH)

TEIL 5
1 St Festverglasung: G8, klar
  ca. 750 x 2.410 mm (BxH)
1 St Oberlicht: G8, klar
  ca. 750 x 1.040 mm (BxH)
1 St Paneel  PF 1 (verdeckt)
  ca. 750 x 800 mm (BxH)

Anschlüsse
Elementekopplung: Dehnungs-, Montagestoßprofile
  als Statikpfosten 50 mm tief
Seitlich:  A 430 incl. beidseitig 90°-Eckprofil
Oben:  A 430 (Stahlbeton)
Fußpunkt:  A 430

vgl. Zeichng.-Nr.
ARC_3466_NA_FA Windfang Abwicklung und Details
Menge: 30,000 m2

**03.02.2 Automatik-Schiebetüranlage - Außenelement**
Lieferung und betriebsfertige Montage einer modularen, kompakten 2-flügeligen Automatik-Schiebetüranlage mit 70 mm Antriebshöhe, in 2-Motorentechnik, TÜV-baumustergeprüft
nach DIN 18650, Flügelgewichte bis 125 kg pro Flügel, mit selbstreinigenden Rollen

beispielhafter Hersteller/ Produkt / Serie:
GEZE Slimdrive SL-RC2 oder gleichw. (glw. Fabrikate möglich)

Angaben des Bieters
Hersteller: '.........'
Produkt: '.........'

Montageart:
Montage am vorbeschriebenen Aluminium-Profilsystemen - FA 02- Aussenelement

Baumaße:
- Lichte Bauweite LB : ca. 1.200 mm,
- Lichte Bauhöhe LH :  ca. 2.500 mm,
- Öffnungsweite  ÖW :  mind. 1.100 mm,
- Durchgangshöhe DH: mind. 2.300 mm

Anwendungsbereich - Ausführung:
- ohne Seitenteil
- zweiflügelig
- max. Flügelgewicht 125 kg je Flügel

Konstruktion: 2-Motoren-Technik, einfehlersicher und verschleißarm

Inbetriebnahme und Wartung:
- automatische Anpassung des Türverhaltens an die Frequentierung
- Vernetzbar und integrierbar in Gebäudesysteme über CAN-Bus

Gleichstrom-Antrieb
Netzteil mit integriertem allpoligen Hauptschalter und Absicherung
Kraftbegrenzung statisch und dynamisch nach DIN 18650, sowie statisch unter 150 N gemäß BGR 232
Automatische Reversierung bei Hinderniserkennung

statische und dynamische Kraftbegrenzung nach neuer DIN 18650 und unter 150 N gemäß BGR 232 Abmessung
des Antriebs: ca. (HxT) 70x189 mm.

2 Miniatur-Sicherheitslichtschranke
Doppelstrahlversion (2 Sender, 2 Empfänger)
oder Kombimelder
1 Displayprogrammschalter mit Folientastatur und
2 x 7-Segment-Display mit den Betriebsarten: Daueroffen,
Automatikbetrieb (volle/reduzierte Öffnungsweite),
Ladenschluss (Einbahn), Nacht (Verriegelung), 1
Schlüsseltaster zum Sperren des Programmschalters,
vorgerichtet für Profilhalbzylinder mit 40 mm Länge

Ansteuerelemente:
außen:
1 Stück Kombimelder (Radarbewegungsmelder mit Richtungserkennung und selbstüberwachtem, doppeltem 3-D
Absicherungslichtvorhang

innen:
1 Stück Sicherheits-Kombimelder selbstüberwachter
Radarbewegungsmelder mit Richtungserkennung und
selbstüberwachtem, doppeltem 3-D Absicherungslichtvorhang

Elektroverkabelung bauseits durch Elektrofirma nach
Kabelplan, Montage, Inbetriebnahme und Einweisung
des Betreibers sowie Übergabe der Dokumentation nach
DIN 18650 durch Werksmonteure bzw. Servicepartner.

Wartung und UVV Prüfung mindestens 1 x jährlich nach
DIN 18650 Teil 2 erforderlich

Verriegelungsoptionen:
Elektromagnetische Verriegelung, in der Antriebseinheit integriert, mit manueller Notentriegelung

Profile / Verglasung Fahrflügel:
feingerahmt in stranggepressten Aluminiumprofilen
Verglasung in ISO-Sicherheitsglas (P4A) <23,5 mm, feingerahmt, versiegelt an der inneren und äußeren Fahrflügelkante- Klarglas, einschl. Dichtungsprofilen und Glasleisten

Oberfläche der Leichtmetallteile:
- Quarzgrau RAL 7039

Sonstiges:
Alle erforderl. Befestigungsmittel, Schrauben sowie das Befestigen der Anlage am Baukörper sind einzukalkulieren,
Aufmaß am Objekt in Eigenverantwortung des AN;
Erstellung und Übergabe von Werkplanungsunterlagen
gem. gesond. LV-Pos.- technische Planung
Die genaue Ausführung der Anlage hinsichtlich Steuerung, Schaltung usw. ist zwingend mit dem AG / Architekten im Rahmen der Werkplanung abzustimmen.

Zusatzausstattung:
- je Schiebetürelement 1 Stück Schlüsseltatster zum Öffnen / Verriegeln der Türanlagen von außen, einschl. Verkabelung zur Steuereinheit

in den Einheitspreis einzukalkulieren sind:
- Inbetriebnahme / Einweisung des Schwimmbadpersonals durch Systemhersteller
- Übergabe Dokumentationsunterlagen und Prüfbuch

incl. der optischen Kenntlichmachung der Verglasung bis zur Abnahme und dem anschl. Wiederentfernen dieser Kennzeichnung
Menge: 1,000 St

**03.02.3 Automatik-Schiebetüranlage - Innenelement**
Lieferung und betiebsfertige Montage einer modularen, kompakten 2-flügeligen Automatik-Schiebetüranlage mit nur 70 mm Antriebshöhe, in 2-Motorentechnik, TÜV-baumustergeprüft
nach DIN 18650, Flügelgewichte bis 125 kg pro Flügel, mit selbstreinigenden Rollen

beispielhafter Hersteller/ Produkt / Serie:
GEZE Slimdrive SL NT oder gleichw. (gleichw. Fabrikate möglich)

Hersteller: '.........'
Produkt: '.........'

Baumaße:
- Lichte Bauweite LB : ca. 1.200 mm,
- Lichte Bauhöhe LH :  ca. 2.500 mm,
- Öffnungsweite ÖW :  mind. 1.100 mm,
- Durchgangshöhe DH: mind. 2.300 mm

Anwendungsbereich - Ausführung:
- ohne Seitenteil
- zweiflügelig
- max. Flügelgewicht 125 kg je Flügel

Montageart: Montage an Profilsystem der Position 03.02.1

Konstruktion:
2-Motoren-Technik, einfehlersicher und verschleißarm, Inbetriebnahme und Wartung:

- Vernetzbar und integrierbar in Gebäudesysteme über CAN-Bus

Gleichstrom-Antrieb
Netzteil mit integriertem allpoligen Hauptschalter und Absicherung
Kraftbegrenzung statisch und dynamisch nach DIN 18650, sowie statisch unter 150 N gemäß BGR 232
Automatische Reversierung bei Hinderniserkennung

Abdeckhaube, 7cm, statische und dynamische Kraftbegrenzung nach neuer DIN 18650 und unter 150 N gemäß BGR 232 Abmessung des Antriebs: ca. (HxT) 70x189 mm.

2 Miniatur-Sicherheitslichtschranke
Doppelstrahlversion (2 Sender, 2 Empfänger)
oder Kombimelder für komfortablere Absicherung der
Schließfahrt (siehe Ansteuerelemente)
1 Displayprogrammschalter mit Folientastatur und
2x7-Segment-Display mit den Betriebsarten: Daueroffen,
Automatikbetrieb (volle/reduzierte Öffnungsweite),
Ladenschluss (Einbahn), Nacht (Verriegelung), 1
Schlüsseltaster zum Sperren des Programmschalters,
vorgerichtet für Profilhalbzylinder mit 40 mm Länge

Ansteuerelemente:
außen:
1 Stück Kombimelder (Radarbewegungsmelder mit Richtungserkennung und selbstüberwachtem, doppeltem 3-D
Absicherungslichtvorhang

innen:
1 Stück Sicherheits-Kombimelder selbstüberwachter
Radarbewegungsmelder mit Richtungserkennung und
selbstüberwachtem, doppeltem 3-D Absicherungslichtvorhang

Elektroverkabelung bauseits durch Elektrofirma nach
GEZE Kabelplan, Montage, Inbetriebnahme und Einweisung
des Betreibers sowie Übergabe der Dokumentation nach
DIN 18650 durch Werksmonteure bzw. Servicepartner.

Wartung und UVV Prüfung mindestens 1 x jährlich nach
DIN 18650 Teil 2

Verriegelungsoptionen:
Elektromagnetische Verriegelung, in der Antriebseinheit integriert, mit manueller Notentriegelung

Profile / Verglasung Fahrflügel:
feingerahmt in stranggepressten Aluminiumprofilen
Verglasung in VSG 10 mm - Klarglas, einschl. Dichtungsprofilen und Glasleisten

Oberfläche der Leichtmetallteile:
- Quarzgrau RAL 7039

Sonstiges:
Alle erforderl. Befestigungsmittel, Schrauben sowie das Befestigen der Anlage am Baukörper sind einzukalkulieren,
Aufmaß am Objekt in Eigenverantwortung des AN;
Erstellung und Übergabe von Werkplanungsunterlagen
gem. gesond. LV-Pos.- technische Planung
Die genaue Ausführung der Anlage hinsichtlich Steuerung, Schaltung usw. ist zwingend mit dem AG / Architekten im Rahmen der Werkplanung abzustimmen.

Zusatzausstattung:
je Schiebetürelement 1 Stück Schlüsseltatster zum Öffnen / Verriegeln der Türanlagen von außen, einschl. Verkabelung zur Steuereinheit

in den Einheitspreis einzukalkulieren sind:
- Inbetriebnahme / Einweisung des Schwimmbadpersonals durch den Systemhersteller
- Übergabe Dokumentationsunterlagen und Prüfbuch

incl. der optischen Kenntlichmachung der Verglasung bis zur Abnahme und dem anschl. Wiederentfernen dieser Kennzeichnung
Menge: 1,000 St

#### Bereich 03.03 Alu-Glas-Elemente

**03.03.1 Alu-Tür-Element, 1-flg. - Kasse**
Alu-Tür-Element, System z.B. Schüco ADS 65 .NI od. glw.

Abmessung ca.:  1.250 mm x 2.130 mm (BxH)
Tür-Nr.  NA126.01
Einbauort:  EG, Raum NA108/NA127

Systemhersteller / Produkt:
Türelement - gem. Systembeschreibung

Ausführung Oberflächen der Profilsystem gem. Systembeschreibung

Profilbautiefen:
Blendrahmen, Pfosten, Riegel,
Flügelrahmen und Sockel: ca. 65 mm

Profilansichtsbreiten:
gem. Systembeschreibung

Aufteilung nach beiliegender Ansicht in:

1 St 1-flg.
Geometrie:  ca. 1.250 x 2.130 mm (BxH)
  nach innen öffnend, DIN R
  lichter Durchgang mind. 110 cm
Beschlag Tür:  außen: Knauf,innen: Drücker
  Obentürschließer (OTS)
Verglasung:  G 8

ZARGE:
Material: Aluminium-Blockzarge
Spiegelbreite: ca. 35 mm - Bandseite,
 ca. 50 mm - Bandgegenseite
 Kantenradien 8 mm,
 incl. Falz- und Wandanschlussdichtung
Oberfläche: pulverbeschichtet, Farbton :  RAL 7039
 (quarzgrau)
Korrosionsschutz :  nach ZTV
Dichtung: 3-seitiges Dämpfungsprofil, Farbe schwarz
Einbau: in lichte Öffnung,
 incl. elastische Verfugung Wandanschlüsse
Befestigung: verdeckt, Schraubanker-Montage
Bodeneinstand: ohne, Aussparung herstellen - anpassen an
 Hohlkehlsockelfliese
sonstiges: Zarge auf Gehrung geschnitten und mit
 Stahleckwinkeln unsichtbar verschraubt und
  geklebt

Anschlüsse
Seitlich:  Trockenbau
Oben:  Trockenbau
bes. Anforderungen:  RS, selbstschließend, dichtschließend
Menge: 1,000 St

#### Bereich 03.04 Stahlbau / Schlosser innen

**03.04.1 Unterkonstruktion für Schiebetüranlage Windfang/Foyer**
Tragkonstruktion, Herstellung, Lieferung und Montage der Stahlkonstruktion als UK im Eingangsbereich für Tür-, Wandkonstruktionen, einschl. Ausführung gem. Werk- und Fertigungsplanung sowie Konstruktionsstatik des AN .

Konstruktion bestehend aus:
- Material: S235 JRG2 (RSt 37-2)

Konstruktionsprofile
- Stützen, Quadratrohr 50 x 5 mm, 8 Stück, Einzellänge ca. 0,80 m, an Riegel geschweißt,
- Riegel auf/unter Stützen als Rahmen ausgebildet, aus Rechteckhohlprofilen 120 x 50 x 5 mm zur Befestigung an Stahlbetondecke,
 2 Stück, Einzellänge ca. 1,0 m
 2 Stück, Einzellänge ca. 6,60 m
 2 Stück, Einzellänge ca. 0,70 m

einschließlich zugehöriger Kleinteile, Anschlussbleche und Verbindungsmittel (geschweißt oder geschraubt)
einschl. aller erforderlichen Bohrungen, Anker und Verbindungsmittel!

Oberflächenbehandlung / Korrosionsschutz für alle Stahlbauteile - Schwimmhallenathmosphäre:
- Korrosivitätskategorie C4, Schutzdauer lang bzw. VH
- Feuerverzinkung (Stückverzinkung) nach DIN EN ISO 1461 bzw. DIN EN ISO 14713
- Mindestgesamtschichtdicke Verzinkung : mind. 140 μm
- ist die Feuerverzinkung beschädigt, ist Sie mit entsprechender Zinkstaubfarbe äuqivalent wieder herzustellen
- alle Verbindungsmittel (Schrauben, Muttern, Gewindestangen, Stabdübel, etc.) feuerverzinkt gemäß DIN EN ISO 10684:2004
- die gesamte Konstruktion ist feuerverzinkungsgerecht zu konstruieren und zu fertigen
- Lackierung gem. ZTV, RAL 7012 (basaltgrau)

Verweis auf beigefügten Plan ARC_3466_NA_FA: Windfang Abwicklung und Details

Die Fertigung erfolgt auf der Grundlages der freigegebenen Werks- und Fertigungsplanung (ges. Position) Aufmaß am Objekt in Eigenverantwortung des AN erforderlich.

Einbauort: zw. Raum NA100 und NA101
Menge: 750,000 kg

**03.04.2 Stahleinbauteile, Kleineisenteile, Anschlussbleche einbauen, farbbeschichtet**
Herstellung, Lieferung und Einbau von Anschlussblechen, -platten oder sonstigen Kleineisenteilen wie Bleche, Abdeckungen,zugehörige Profile
in kleinen Abmessungen, einschl. Befestigungsmaterial und Verschweißungen, Ankerplatten, Einbauankern u.dgl.
betrifft Kleinteile, die nicht den vorbeschriebenen Leistungspositionen zugeordnet sind
- Material : S 235 JR (St 37-2),
- Einzelgewichte : bis ca. 50 kg
- Einzelabmessungen ab ca. 10x10 bis 40x40 cm
- Materialdicken 5-15 mm

Oberflächenbehandlung:
gesamte Konstruktion korrosionsgeschützt und endfarbbehandelt mit Beschichtungssystem nach Korrosivitätskategorie C4, Schutzdauer lang, gem. ZTV's diese Leistungstitels
Farbton: RAL-Standart, jedoch nach Bemusterung und Freigabe durch den Bauherrn / Architekten,

Beispiel: Ankerplatten, Winkelrahmen, Anschluß- und Befestigungskonstruktionen

Abrechnung erfolgt nach Wiegeschein
Menge: 150,000 kg
